# TW-Vogelherdweg-Lauchhammer
Angebotsaufforderung (GAEB DA XML 3.2, DA83)
Projekt: 2-1180-064
Währung: EUR
Nebenangebote zugelassen: ja
Erstellt mit: GXML Toolbox V3.3 R20210630, iTWO_64 V11.0.425, 09.02.2026

## Allgemeines:
Im Zuge des grundhaften Ausbaus des Vogelherdweges (1. BA) in
Lauchhammer ist die trink- und schmutzwasserseitige Erschließung
des Bebauungsplanes B-Plan 1/2022 "Wohngebiet Vogelherdweg"
geplant. Die Realisierung der Baumaßnahme im Bereich des Vogelherdweges ist in offener Bauweise unter Vollsperrung geplant und
umfasst ca. 210 m Trinkwasserleitung PE-HD dA 110 sowie 4 Haltungen
Schmutzwasserkanal PP, DN 200 mit 14 Hausanschlüssen jeweils
für Trinkwasser und Schmutzwasser.
Die Leistungsgrenze im Ausbaubereich des Vogelherdweges ist OK Planum.

Zusätzlich umfasst die Baumaßnahme die Neuverlegung bestehender
Trinkwasserleitungen östlich des 1. BA Vogelherdweg in der
Richard-Wagner-Straße und Friedrich-Wolf-Straße.
Die sich dort im Privatbereich befindlichen Trinkwasserleitungen sollen
auf einer Gesamtlänge von ca. 202 m in PE-HD dA 110 im öffentlichen
Bereich mittels Spülbohrverfahren neu verlegt werden.
Des Weiteren ist der Neubau einer Schmutzwasser-Kanalhaltung in PP, DN 200
(ca. 49m) in offener Bauweise in der Friedrich-Wolf-Straße geplant, welche die
Ableitung des anfallenden Schmutzwassers der sich an der Straße
befindlichen Wohnblöcke über den neuen Schmutzwasserkanal im
Vogelherdweg ermöglichen soll.

Westlich des Bebauungsgebietes "Wohngebiet Vogelherdweg" ist für die
Erschließung zweier geplanter Eigenheimstandorte an der
Heinrich-Zille-Str. die Verlegung einer neuen Trinkwasserleitung
PE-HD dA 63 in offener Bauweise auf einer Länge von ca. 50m im
Straßenkörper der Heinrich-Zille-Straße notwendig. Der schmutzwasserseitige Anschluss der beiden Parzellen erfolgt auf den bereits bestehenden
SW-Kanal in der Heinrich-Zille Str..

Die vorliegende Leistungsbeschreibung umfasst nur das LOS TRINKWASSER
und beinhaltet die anteilmäßigen Aufwendungen für die Errichtung und Vorhaltung eines gemeinsamen
Stufengrabens im Vogelherdweg für die Verlegung der neuen Trinkwasserleitung und des
neuen Schmutzwasserkanals. Die notwendigen Aufwendungen sind in die Positionen des
Leitungsgrabens mit einzurechnen. Eine separate Vergütung erfolgt nicht.

Allgemeines:

Die nachstehenden Beschreibungen gelten allgemein für Leistungen des
Tief- und Straßenbaus und sind spezifiziert auf das Vorhaben anzuwenden!

Nachfolgend aufgeführte sicherheitstechnische Hinweise sind bei der
Erarbeitung des Angebots durch den AN zu beachten und in die
Einheitspreise mit einzurechnen. Eine gesonderte Vergütung erfolgt
nicht.

- Entsorgung:
Der AN ist im Rahmen seiner Auftragserfüllung zur Beseitigung
anfallenden Bauschuttes und Abfall (Schutt, Holz, Verpackungen u.a.)
verantwortlich.

- Tagesunterkünfte:
(erforderlich bei mehr als 4 Arbeitnehmern mit einer Dauer von mehr als
einer Woche) Tagesunterkünfte entsprechend den baulichen Anforderungen
und den Anforderungen an die Einrichtungen nach  o45 u. 46 und den
Arbeitsstättenrichtlinien ASR 45/1-6 auf den vom Auftraggeber
ausgewiesenen Flächen vorhalten. Im Preis enthalten sind die Kosten für
Betrieb und Unterhalt.

- Brandschutz:
Handfeuerlöscher

- Erdarbeiten:
Für die Ausführung der Erdarbeiten sind die Festlegungen in DIN EN 1610,
der DIN 4124 "Baugruben und Gräben" sowie in der UVV "Bauarbeiten" (VBG
37) insbesonder Abschnitt VI "Zusätzliche Bestimmungen für Arbeiten in
Gräben sowie an und vor Erd- und Felswänden" zu beachten.

Die Absicherung von Baugruben und Gräben in oder in der Nähe von
öffentlichem Verkehrsraum ist vom AN unter Berücksichtigung der Vorgaben
des AG mit der zuständigen Behörde abzustimmen.

Der Auftragnehmer hat sich vor Durchführung der Erdarbeiten ausreichend
Kenntnis über die Lage von Leitungen, Kabeln, Kanälen und dergleichen im
Bereich der Baugruben oder Gräben zu verschaffen und mit den
Anlagenbetreibern geeignete Schutzmaßnahmen festzulegen, die
Festlegungen der Versorgungsträger sind zu beachten. (Einholung von
Schachtscheinen!).

Im Bereich benachbarter baulicher Anlagen sind die Erdarbeiten unter
Beachtung der DIN 4123 "Gebäudesicherung" durchzuführen.

Gefährden besondere Einflüsse, wie z.B.: Aufschüttungen,
Grundwasserabsenkungen, Erschütterungen (DIN 4124, Ziffer 4.2.3 und
4.2.4.) die Standsicherheit von unverbauten Baugruben und Grabenwänden,
so hat der AN die Standsicherheit besonders zu überprüfen.
Hält der AN flachere Böschungen aus den vorgenannten Gründen für
notwendig, so hat er dies gemaß VOB/B o4 Nr.3 anzuzeigen und
entsprechend den Erfordernissen auszuführen.

Bei verbauten Baugruben und Gräben hat der AN dafür zu sorgen, dass die
Standsicherheit des Verbaues in jedem Bauzustand bis zum Erreichen der
Sohle und während des gesamten Rückbaues gewährleistet ist (DIN 4124,
Ziffer 4.3.8).

Der Verbau und seine Teile müssen vom AN während der Bauausführung
regelmäßig überprüft werden (DIN 4124,Ziffer 4.3.9). Der Zugang in die
Baugrube / Gräben hat gemäß den sicherheitstechnischen Anforderungen zu
entsprechen!

- Schachtabdeckungen, Provisorien:
Durchtrittsichere, unverschiebliche Abdeckungen auf Schächten, auf
Anordnung der Bauleitung herstellen, für die Dauer der
Auftragsausführung, bzw. als Provisorium bis zur Fertigstellung
vorhalten und wieder entfernen (zur Sicherung von Einstiegsschächten der
Kanäle u.a.) Abdeckungen auf Anforderung der BL instandsetzen.

- Umwehrungen
Seitenschutz nach DIN 4420 "Arbeits- und Schutzgerüste" an Verkehrswegen
der Baustelle zur Sicherung gegen Absturz von Personen herstellen,
vorhalten und wieder entfernen.

- Einrichtungen zum Bergen von Personen

Vor Baubeginn ist ein detaillierter Bauablaufplan mit dem zuständigen
Bauüberwacher WAL-B abzustimmen.

## Zusätzliche Technische Vertragsbedingungen des
Zusätzliche Technische Vertragsbedingungen des
WAL-B Senftenberg:

1. Maßgebend für die Ausführung der Arbeiten sind die/das:
- BGV A1
- BGV C22
- VBG 40
- DVGW-Arbeitsblatt GW 315
- einschlägigen DIN-Vorschriften
- Arbeitsschutzgesetz
- VOB/B und VOB/C
- UVV der Tiefbau-Berufsgenossenschaft und der
  Berufsgenossenschaft der Gas- und Wasserwerke
- ZTV A-StB der Forschungsgesellschaft für Straßen- und Verkehrswesen
- ZTV-SA und die "Richtlinien zur Sicherung von Arbeitsstellen an
  Straßen" (RSA)
- Bestimmungen der StVO und der Polizei

2. Der Auftraggeber (AG) gestattet den Anschluss an eigene Anlagen der
Wasserversorgung ab Standrohrzähler. Die Weiterverteilung geht zu Lasten
des Auftragnehmers (AN). Standrohrzähler sind gegen Gebühr beim AG
auszuleihen.

3. Vor Arbeitsausführung sind der Bauleiter und der deutschsprachige
Polier dem AG namhaft zu machen. Der Bauleiter des AN ist für die
Bauleitung verantwortlich und übernimmt hier insbesondere die
Verkehrssicherungspflicht. Sollte aufgrund des Einsatzes von
Subunternehmern ein Koordinator für Sicherheitsfragen erforderlich sein,
so ist auch dieser durch den AN zu stellen. Der AG kann die Abberufung
des eingesetzten Führungspersonals verlangen, wenn diese die
Voraussetzung für eine verantwortungsvolle Zusammenarbeit oder die
fachliche Eignung nicht erfüllen.

4. Es ist dafür Sorge zu tragen, dass während der Bauzeit
Ausführungspläne, ein Leistungsverzeichnis und die behördlichen
Genehmigungen (z.B. Verkehrszeichenplan) in Kopie ständig auf der
Baustelle vorhanden sind. Außerdem ist eine Kopie aller behördlichen
Genehmigungen vor Arbeitsausführung beim AG einzureichen.

5. Beim Transport und der Verlegung sind alle Arten von Rohren und
Formstücken so sachgemäß zu behandeln und zu verladen, dass
Beschädigungen der Rohre, der Rostschutzmittel bzw. der Umhüllung
ausgeschlossen sind. Das gleiche gilt für alle sonstigen Baustoffe und
Bauteile. Bei umhüllten Stahlrohren und Formstücken ist besondere
Vorsicht geboten.

6. Kleinmaterialien u.a. Dicht- und Gummiringe, Maschinenschrauben
usw. sowie Armaturen sind unter Verschluss in einem Raum zu lagern.

7. Es ist nur der Einsatz von schallgedämpften Maschinen und Geräten
zulässig.

8. Unklarheiten, welche die Arbeitsabwicklung bzw. die Herstellung von
Bauteilen beeinflussen, sind unverzüglich dem AG mitzuteilen. Eigenmächtige
Entscheidungen dürfen nicht getroffen werden. Die hieraus resultierenden
Nachteile, Wertminderungen, Schäden usw. gehen zu Lasten des AN.

9. Mehrmalige Unterbrechungen des Bauablaufes (auch witterungsbedingt)
sowie zusätzliche Absprachen mit den Auftraggebern sind in die EH-Preise
einzuberechnen und werden nicht gesondert vergütet.

10. Es gilt immer Material liefern und einbauen (falls in den Einzelpositionen
nichts anderes vermerkt wurde)

## 211801211 LOS1-TW-Vogelherdweg Lauchhammer
Datum: 09.02.2026

### Bereich 1 Baustelleneinrichtung, Sicherungs- und Koordinierungsmaßnahmen

#### Abschnitt 1.1 Baustelleneinrichtung u. -räumung

**1.1.10 Baustelle einrichten, vorhalten und räumen**
*** Pauschalposition
Anfuhr und Aufstellung aller für die planmäßige
Durchführung der Arbeiten erforderlichen Einrichtungen
und Geräte, wie Aufenthaltsräume, Baumaschinen und
Versorgungsanlagen (Strom-, Wasser- und
Abwasserleitungen), Anlage der Zufahrten und
Verkehrswege innerhalb der Baustelle.

Bauwasser- und Baustromanschlüsse in genügender Anzahl
mit Wasseruhr, ausreichend dimensioniert für die
Versorgung des gesamten Baustellenbetriebes, auch als
Anschluss für Fremdfirmen nutzbar, einrichten, vorhalten
und nach Fertigstellung des Bauwerkes abbauen.
Der Auftragnehmer hat die behördlichen Anträge für die
Einrichtung und Beseitigung der Anlage ohne Mitwirkung
des Auftraggebers zu stellen, Gebühren und
Nebenkosten sind im Pauschalpreis einzurechnen.
Die Kosten für den Verbrauch trägt der AN.
Die Anschlußwerte sind vom AN festzustellen, ggf. ist
der Wasseranschluss gegen Frost zu schützen. Die dafür zu
verwendenden Standrohre mit Wasserzähler sind von der
WAL Betrieb zu beziehen.
Der Standort der Wasserentnahme ist mit dem
Rohrnetzmeister vorher abzustimmen.

Flächen für die BE können nicht durch den AG
bereitgestellt werden, der AN ist für die Beschaffung
bzw. Anmietung der Flächen selbst verantwortlich, die
Kosten sind in den EP einzurechnen.

Vorhalten, Unterhalten und Beleuchten aller
Bestandteile der Baustelleneinrichtung während der
Bauzeit einschl. etwaiger Unterbrechungen sind im
Pauschalpreis enthalten. Die öffentlichen
Verkehrsflächen sind laufend zu säubern.
Mengenänderungen der vertraglichen Leistungen oder eine
Fristverlängerung verändern den Pauschalbetrag der
Baustelleneinrichtung nicht. Die Auszahlung der
Pauschale Baustelleneinrichtung erfolgt im Verhältnis
der durchgeführten Leistungen. Die Restsumme wird mit
der Schlussrechnung fällig. Das Vorhalten der Geräte,
ihre Unterhaltung und der zu ihrem Betrieb notwendigen
Betriebsstoffe sind in die Einheitspreise einzurechnen.
Abbrechen und Abfahren der Einrichtungen, Geräte und
Maschinen, einschl. evtl. erforderlichen Abbruch und
Abtansport von Fundamenten, Straßenbefestigungen,
Gruben, Leitungen usw., soweit diese im Zuge der
Baustelleneinrichtung erstellt wurden. Aufräumen der
Baustelle, der Bau- und Lagerplätze, der Zufahrtswege
und Wiederherstellung des ursprünglichen Zustandes im
gesamten Baustellenbereich. Mehrmalige Unterbrechungen
der Arbeiten z.B. Baufeldumsetzungen sind in die
Einheitspreise einzurechnen. Eine gesonderte Vergütung
erfolgt nicht. Im technologischen Ablauf  ist z.B.
die Zufahrt für Anlieger in den einzelnen Baufeldern zu
gewährleisten (nach Wahl AN). Die betroffenen
Grundstückseigentümer und Anlieger sind durch den AN
rechtzeitig und selbstständig bei technologisch
bedingten Sperrzeiten zu informieren.  Anfallende
Stoffe (ggf. Erdstoffe, Rohrmaterial, Asphalt usw.)
werden, wenn nicht anders vermerkt, Eigentum des AN und
sind schadlos zu beseitigen. Die Kalkulation der
Einzelpositionen  beinhaltet das Laden, die Transport-,
Kipp- und Deponiegebühren.  Die Festlegung der
Zwischenlagerplätze ist Sache des AN.
Abstimmungen sind einzurechnen. Eine Ortsbesichtigung
vor Abgabe des Angebotes ist dringend empfehlenswert.
Nachforderungen aus Unkenntnis der Örtlichkeiten werden
nicht anerkannt.
Menge: 1,000 PSCH

**1.1.20 Bauzaun auf- und abbauen, Zaunhöhe 2,0 m, freist.**
Bauzaun nach Angaben des AG einschl. der erforderlichen
Tore standsicher herstellen, während der Bauzeit vor-
und unterhalten und nach Bedarf umsetzen sowie nach
Beendigung der Bauzeit entfernen. Zaunhöhe über Gelände
2,0 m. Zaun aus Stahlgitterzaunelementen, die
Zaunelemente müssen fest miteinander (min. 2
Schraubverbindungen) verbunden sein. Bauzaun nach
Erfordernis für baubetriebliche Belange kurzzeitig
aufnehmen und mit Arbeitsende wieder herstellen.
Menge: 100,000 m

**1.1.30 Beweissicherungsverfahren**
*** Pauschalposition
Beweissicherung im Einflussbereich der Bauarbeiten vor
Beginn und nach Abschluss der Bauarbeiten für
angrenzende Flächen und Objekte, in Abstimmung mit dem
Grundstückseigentümer, Dokumentation der öffentlichen
Flächen unmittelbar angrenzender baulicher Anlagen
(Einfriedungen, Zaunsockel und Mauern).
Zustandsdokumentation und -beschreibung einschließlich
Fotodokumentation mit Vor- und Rückblick aller 20 m
entlang des Baufeldes. Durchführung der Beweissicherung
durch einen Sachverständigen, die Kosten für den
Sachverständigen sind einzurechnen, Zustand und
Beschaffenheit feststellen und dokumentieren, durch
Begehung mit schriftlichem Protokoll und Anfertigen von
Lichtbildern, Protokolle und Anlagen müssen durch
Unterschrift des AN und der Grundstückseigentümer
anerkannt sein. Vorlage aller Beweissicherungen
zeitnah,
Schlussbeweissicherung spätestens mit der
Schlussrechnung, Anzahl der Ausfertigungen der
Protokolle und sonstiger Dokumentationen 1x in
Papierform und 1x digital.
Menge: 1,000 PSCH

**1.1.40 Entfernen von Sträuchern**
Entfernen von Strauchwerk und Jungwald unter 10 cm
Stammdurchmesser innerhalb des Baufeldes einschließlich
Abtransport und Beseitigung.

Durchführung der Arbeiten auf Anweisung der Bauleitung und
in Abstimmung mit der ökologischen Baubegleitung, Abrechnung erfolgt auf Nachweis.

Bereich TW-Hausanschlüsse Heinrich-Zille-Straße
Menge: 15,000 m²

**1.1.50 Grenzpunkte /Meßpunkte sichern**
Grenzstein- und Meßpunktsicherung, Sicherung aller
Vermarkungs- und Meßpunkte gegen Beschädigungen und
Lageveränderung, einschließlich aller in diesem
Zusammenhang entstehenden Kosten, von Beginn der
Bauausführung bis zur Übergabe des Vorhabens an den AG.
In der Lage veränderte Grenzpunkte bzw. Meßpunkte
werden auf Kosten des AN durch das zuständige
Vermessungsamt wiederhergestellt.
Menge: 1,000 St

#### Abschnitt 1.2 Verkehrssicherung und Beschilderung

*Hinweis: Die allgemein erforderliche Verkehrssicherung nach RSA*
Die allgemein erforderliche Verkehrssicherung nach RSA
für den Baustellenbereich ist in die
Leistungspositionen für die Baustelleneinrichtung
einzurechnen. Mit den nachfolgenden Positionen werden
nur Leistungen mit besonderer Erfordernis vergütet.

**1.2.10 Verkehrsrechtliche Anordnung einholen**
*** Pauschalposition
Einholen einer verkehrsrechltichen Anordnung beim
zuständigen Straßenverkehrsamt.
Der Antrag ist rechtzeitig vor Baubeginn einzuholen und
dem AG vor Beginn der Arbeiten unaufgefordert
vorzuzeigen.
In die Position sind alle in Verbindung stehenden
Aufwendungen, wie telefonische und örtliche
Abstimmungen mit dem Straßenverkehrsamt, der Stadt/
Gemeinde und Anwohnern einzurechnen.
Die Gebühren zur Erwirkung der Anordnung sind ebenfalls
einzukalkulieren.
Menge: 1,000 PSCH

**1.2.20 Aufrechterhaltung Anlieger- u. Fußgängerverkehr**
*** Pauschalposition
Für alle Erschwernisse, die durch die Aufrechterhaltung
des Fußgänger- und Anliegerverkehrs entstehen.

Richard-Wagner-Straße, Friedrich-Wolf-Straße, Heinrich-Zille-Straße
Menge: 1,000 PSCH

**1.2.30 Verkehrsleiteinrichtung innerhalb der Baustelle**
*** Pauschalposition
Für Aufwendungen aller Art beim Einrichten von
Umleitungen und Sperrungen in den einzelnen
Bauabschnitten und im gesamten Baustellenbereich,
inkl. Beschaffung, Unterhaltung, Um- und Abbau sowie
Beleuchtung der durch die Baumaßnahme erforderlich
werdenden Umleitungsanlagen für Fahrzeuge und / oder
Fußgängerverkehr in allen Bauabschnitten,
ggf. mit den erforderlichen, zugehörigen
Markierungsarbeiten.

Die Ausführung der Verkehrssicherungs- und
leiteinrichtungen bedarf einem von der
Straßenverkehrsbehörde bestätigten Beschilderungsplan.

Nach Abschluss der Arbeiten sind alle erforderlich
gewordenen Einrichtungen von der Baustelle zu
entfernen.

Einrichtungen zur Verkehrssicherung nach StVO, RSA und
ZTV-SA.

Vorhandene Verkehrsschilder ggf. vor Beginn und nach
Beendigung der Maßnahme außer Kraft setzen und wieder
in Kraft setzen. Vorübergehende Sicherungsmaßnahmen
durchführen.

60 v.H. der Pauschale werden nach Aufstellen, der Rest
nach Beseitigen der Verkehrssicherung vergütet.
Menge: 1,000 PSCH

**1.2.40 Verkehrsleiteinrichtung außerhalb der Baustelle**
*** Pauschalposition
Regelung des Verkehrs außerhalb der Baustelle,
Festlegungen der Straßenverkehrsbehörde zum Aufstellen,
Vorhalten, Beseitigen von Einrichtungen außerhalb der
Baustelle zur Umleitung des öffentlichen Verkehrs.
Menge: 1,000 PSCH

**1.2.50 Transp. Lichtsignalanlage aufstellen**
Transportable Lichtsignalanlage einschließlich
Energieversorgung aufstellen und beseitigen. Vorhalten,
warten und betreiben wird gesondert vergütet.
Vorübergehende Sicherungsmaßnahmen durchführen.
Lichtsignalanlage für Straßenverkehr mit
Gegenverkehrsregelung. Funkverbindung.
Energieversorgung nach Wahl des AN. Steuerung =
Festzeitsteuerung (nach Anordnung der
Straßenverkehrsbehörde).
Menge: 1,000 St

**1.2.60 Transp. Lichtsignalanlage vorhalten u. betreiben**
Transportable Lichtsignalanlage vorhalten, warten und
betreiben. Vorübergehende Sicherungsmaßnahmen
durchführen. Lichtsignalanlage für Straßenverkehr mit
Gegenverkehrsregelung. Funkverbindung.
Energieversorgung nach Wahl des AN.
Die Dauer der Vorhaltung und des Betriebes der LSA ist
gemäß VAO durchzuführen und auf ein minimum zu
reduzieren.
Die Abrechnung erfolgt pro Woche, Einzeltage werden mit
je 1/7 der Position verrechnet. Abrechnung auf
Nachweis.
Menge: 6,000 Wo

**1.2.70 Aus- und Einbau vorh. Schilder mit Betonsockel**
Aus- und Einbau vorhandener Schilder mit Betonsockel.
Vorhandene Verkehrs- und Straßenschilder einschließlich
Schilderpfosten aufnehmen, seitlich lagern und wieder
setzen mit Betonsockel. (nur Aus- oder Einbau wird mit
0,5 Stck. abgerechnet)
Menge: 1,000 St

**1.2.80 Absperrbaken zur Baugrubensicherung**
Absperrbaken zur Baugrubensicherung, Baken zur Sicherung der Baugruben aufstellen, vorhalten und bei Bedarf umsetzen
Menge: 20,000 St

#### Abschnitt 1.3 Behelfsbrücken/Grabenabdeckungen

*Hinweis: Das Auf- und Abdecken der Behelfsbrücken wird nicht*
Das Auf- und Abdecken der Behelfsbrücken wird nicht
gesondert vergütet und ist in die jeweiligen Positionen
mit einzurechnen.

**1.3.10 Behelfsbrücke herst. Fußgänger., alle Grabenbreiten**
Behelfsbrücke einschließlich Auflagerung nach
statischen, konstruktiven und verkehrstechnischen
Erfordernissen herstellen. Brücke mit rutschsicherer
Lauffläche für Fußgänger mit Hand-, Knie- und
Fussleiste. Übergang von nicht bündigen Flächen mit
Ausgleichskeil herstellen. Brücke für Fußgänger
(öffentliche Verkehrsfläche). Breite = alle
Grabenbreiten. Einsatzort = Gehweg. Brücke während der
Bauzeit vorhalten, unterhalten, bei Bedarf umsetzen und
wieder beseitigen. Behelfsbrücke auf- und abdecken wird
nicht gesondert vergütet.
Menge: 1,000 St

#### Abschnitt 1.4 Baum- und Wurzelschutz

**1.4.10 Schutz f. Baumstamm herstellen**
Mantel mit Polsterung zum Schutz des Baumstammes vor
mechanischer Beschädigung herstellen und während der
Bauzeit unterhalten. Der Mantel darf den Baumstamm und
die Wurzelanläufe nicht berühren. Für alle
Stammumfänge. Polsterung des Stammes nach Wahl des AN.
Mantel aus Brettern, Bohlen, lückenlos befestigen.
Mantelhöhe nach Erfordernis. Schutzmaterial nach
Beendigung der Bauarbeiten abbauen. Material wieder in
Eigentum des AN übernehmen und von der Baustelle
entfernen.
Menge: 1,000 St

**1.4.20 Wurzelschutzmaßnahmen Bäume**
Schutzmaßnahmen im Wurzelbereich nach Wahl AN unter
Beachtung der Vorschriften (DIN 18920, RAS-LG 4),
fachgerechtes Trennen der Wurzel (schneidend zu
durchtrennen), größere Schnittstellen zu glätten, Nachbehandlung mit Wundverschlußmittel (z.Bsp. Wurzelwachs
oder gleichwertiges), Arbeiten im Wurzelbereich sind in
möglichst kurzer Zeit durchzuführen, ggf. ist zu
wässern. Alle Wurzelschutzmaßnahmen eines Baumes ist
als ein Stück zu kalkulieren. Im Bereich der Wurzeln
ist generell Handschachtung einzurechnen.
Verhindern der behandelten Wurzeln vor Austrocknung
durch Befeuchtung und Verfüllung des Grabenbereichs mit
durchlüftungsfähigem Verfüllmaterial.
Siehe auch Genehmigung UNB, Abrechnung auf Nachweis.
Menge: 1,000 St

#### Abschnitt 1.5 Koordinierungsmaßnahmen

**1.5.10 Koordinierungszuschlag Vermessungsleistungen**
*** Pauschalposition
Der Koordinierungszuschlag dient ausschließlich zur
Steuerung der Vermessungstätigkeiten im Rahmen der
durch den WAL veranlassten Baumaßnahme.

Inhalt der Koordinierungsleistungen:

- Alle telefonischen, häuslichen und Vor-Ort
  Abstimmungen und  Informationen  zwischen Bau- und
  Vermessungsfirma,
- Beibringung aller zur Vermessung notwendigen
  Tätigkeiten, wie z.Bsp. das Setzen von Markierungen,
das
  Öffnen von Schächten, Erstellung von Schemaplänen und
  Knotenpunktskizzen etc.,
- Abnahme der Vermessungsleistungen,
- Revidierter Projektplan mit aktualisierten
  Sachinformationen. Der Bauleiter des AN (Bau- und
Montagefirma) informiert den Projektleiter Vermessung
der Rahmenvertragsfirma WAL-Betrieb (Vermessungs- u.
Digitalisierfirma) rechtzeitig über den Beginn der
geplante Baumaßnahme. Die geplante Fertigstellung
einer Baumaßnahme oder deren Teilleistungen sind dem
Projektleiter Vermessung Rahmenvertragsfirma WAL
Betrieb mindestens 3 Tage vor Fertigstellung
schriftlich anzuzeigen. Zu Beginn der Tätigkeiten
werden durch den WAL-Betrieb dem Bauunternehmen die
Ansprechpartner schriftlich mitgeteilt.  Es ist durch
rechtzeitige Information an die Vermessungsfirma zu
gewährleisten, dass am offenen Graben gemessen werden
kann oder dass durch geeignete Mittel die Lage der
Leitungen signalisiert wird.  Die Bauabnahme  (hier:
Teilleistung Vermessung) erfolgt grundsätzlich unter
Anwesenheit des Baustellenverantwortlichen AN und des
Projektleiter Vermessung der Rahmenvertragsfirma WAL -
Betrieb oder dessen Vertreter. Sie gilt als vollzogen,
wenn der Bauleiter Bau- und Montagefirma und der
Baustellenverantwortliche WAL-Betrieb den Vorabplot der
Vermessung schriftlich bestätigen. Die
Vermessungsabnahme hat grundsätzlich vor der
technischen Abnahme zu erfolgen. Die Bau- und
Montagefirma hat grundsätzlich die notwendigen
Sachinformationen der Anlageteile Haltungsgrafik aus
der TV-Befahrung, Grundstücksskizzen auf dem
revidierten Projektplan nach Erbringung der Leistungen
der Rahmenvertragsfirma WAL-Betrieb (Vermessungs-und
Digitalisierfirma) zeitnah zu erbringen. Finanzielle
Forderungen Dritter, die auf Grund fehlender
Abstimmungen durch die Bau- und Montagefirma verursacht
werden, gehen ausschließlich zu Lasten der Bau- und
Montagefirma. Der AG und auch die vom AG beauftragte
Vermessungsfirma wird von jeglichen Forderungen
freigestellt.
Menge: 1,000 PSCH

**1.5.20 Koordinierung TW-Netzservice Hausanschlüsse**
*** Pauschalposition
Die Herstellung der TW-Hausanschlussleitungen liegen in
Verantwortung des TW-Netzservice WAL Betrieb. Für die
zeitliche Einordnung und Koordinierung des
TW-Netzservice erhält das Bauunternehmen eine pauschale
Aufwandsentschädigung. Die Leistungen des
TW-Netzservice sind in den Bauablauf einzubinden und
vorher abzustimmen. Grundsätzlich ist mit der
Herstellung von einem Hausanschluss pro Tag
´zu rechnen.

Während der Bauphase der Hausanschlüsse hat der AN dem
Netzservice WAL-B entsprechende Lagerkapazitäten auf
seiner BE-Fläche zur Verfügung zu stellen. Auch die
Mitbenutzung der Baustellentoilette ist zu
gewährleisten. Vor Aufnahme der Arbeiten an den
Hausanschlüssen ist durch den AN eine
Baustelleneinweisung mit unten aufgeführtem
Ansprechpartner WAL-B durchzuführen.

Eine entsprechende Bauzeitunterbrechung für den
Zeitraum der Hausanschlussherstellung ist
einzukalkulieren und jegliche Vorhaltekosten
entsprechend einzuplanen.

Anspechpartner :

Herr Diener
Mail: netzservice@wal-betrieb.de
Tel: 03573 803 185

(Enthält alle telefonischen, häuslichen und Vor-Ort
Abstimmungen und Informationen zwischen Baubetrieb und
TW-Netzservice)

21 Hausanschlüsse
Menge: 1,000 PSCH

**1.5.30 Koordinierung TW-Netzservice An- und Abstellarbeiten**
*** Pauschalposition
Für die Außer- und Inbetriebnahmen der
Trinkwasserleitungen (auch Abschnittsweise) ist
lediglich die Koordinierung des AN mit dem Netzservice
WAL-B durchzuführen.

Ansprechpartner:

Herr Thomas Lode
Mail: netzservice@wal-betrieb.de
Tel: 03573 803 502

zwingend erforderlich.

Hierzu sind entsprechende Abstimmungen VOR Baubeginn zu
treffen, auf deren Grundlage der Netzservice direkt
durch den Wasserverband mit der Durchführung der
Arbeiten beauftragt wird.

Zur Außer- bzw. Inbetriebnahme für Ein- und Umbindungen
ist die Vorlage einer bestandenen Hygieneprobe zwingend
erforderlich. Erst danach kann eine Wasserabsage und
Kundeninformation erfolgen. Hierzu benötigt der WAL-B
eine Vorlaufzeit von 3 Tagen. Dies ist in der
Koordinierung einzukalkulieren.

Dem AN obliegt demnach lediglich die Koordinierung und
Abstimmung der Vorgehensweise mit dem Netzservice.
Menge: 1,000 PSCH

**1.5.40 Koordinierung Müllabfuhr**
*** Pauschalposition
Müllabfuhr gewährleisten.
Transport und Rücktransport aller anfallenden
Mülltonnen der durch die Baumaßnahme beeinflussten
Grundstücke entspreched dem Entleerungszyklus (im
Regelfall 14-tägig) und unter Berücksichtigung des
Bauablaufes.
Mit dem entsprechenden Entsorger ist bei Bedarf ein
provisorischer Sammelplatz festzulegen.

Alle notwendigen Erkundigungen über Abfuhrtermine und
weitere Abstimmungen mit dem Entsorger sind durch den
AN durchzuführen.

Max. Transportentfernung bis 200m.

Die Vergütung erfolgt anteilig zum Baufortschritt.
Menge: 1,000 PSCH

**1.5.50 Bauakte und Baustellendokumentation**
*** Pauschalposition
Erstellung einer Bauakte gemäß Anforderungen des AG.
Die Bauakte ist zeitnah nach Fertigstellung der
Baumaßnahme, möglichst vor Abnahme dem AG ohne weitere
Weisung zu übergeben. Ausführung 1-fach im Ordner und 1-fach im CD / DVD.

Die Bauakte enthält alle erforderlichen Nachweise,
Lieferscheine, Bautagesberichte, Materialzertifikate,
statische Berechnungen, Vermessungsunterlagen,
Verdichtungsnachweise, Druck- und Hygieneproben,
Bohrprotokolle, Knotenpunktzeichnungen,
Kamerabefahrungen und Fotodokumentation sowie die
Fachbauleitererklärung u.ä.
Menge: 1,000 PSCH

### Bereich 2 Tiefbauarbeiten Leitungsgraben u. Baugruben

#### Abschnitt 2.1 Oberflächenaufbruch

*Hinweis: Für den Oberflächenaufbruch gelten die Regelungen des*
Für den Oberflächenaufbruch gelten die Regelungen des
Abschnitt 3.3 ATV DIN 18322.

- Gemischte Oberflächenbefestigungen wie z. B. eine
  bituminöse Oberflächenbefestigung auf einer
  Pflasterdecke etc., werden getrennt, jeweils nach der
  Art der Befestigung, abgerechnet.
- Der Oberflächenaufbruch von Rinnen und Mulden wird
  über die Positionen:
- Pflasterdecke aufnehmen - Plattenbelag aufnehmen -
  Bituminöse Befestigung aufnehmen - Betondecke aufnehmen
  abgerechnet.
- Beim Aufnehmen von Oberflächenbefestigungen
  (Pflaster, Platten, etc.) ist zu berücksichtigen, dass 10 % einer
  seitlich zu lagernden Oberflächenbefestigung nicht wieder
  verwendbar sind und entsorgt werden
  müssen. Die Ersatzlieferung von entsprechenden
  Materialien bis zu 10% ist in die jeweilige
  Aufbruchposition einzurechnen.

Der Abbruch der Oberflächen ist für Einzelflächen im
Bereich der Baugruben / Montagegruben anzusetzen.

Pflasterrinnen werden ebenfalls über die entsprechenden
Pflasterpositionen abgerechnet.

Alle alten und außerbetrieb befindlichen Straßen- und
Hydrantenkappen sind im Zuge der Baumaßnahme
zurück zubauen. Die Leistungen hierzu werden über die
ensprechende Position vergütet.

Belastete Oberflächen und Erdstoffe sind entsprechend
des Baugrundgutachtens zu kalkulieren.
Der Unterbau ist nach Ersatzbaustoffverordnung wiederherzustellen. Anfallendes Baggergut/Bodenmaterial sowie anfallende RC Stoffe sind getrennt voneinander zu lagern.

**2.1.10 Pflasterd. aufn., Großpfl. Bet.-/Mörtelb**
Pflasterdecke aufnehmen Großpflaster Beton- /
Mörtelbettung. Pflasterdecke einschl. Bettung
(Bettungsstärke bis 10 cm) aufbrechen, aufnehmen und
auf Lagerplatz des AN transportieren. Aufbruch der
Tragschicht wird gesondert vergütet. Art =
Großpflaster,
Bettung aus Beton oder Mörtel. Nicht wiederverwendbare
Steine und übriges Aufbruchgut von der Baustelle
entfernen und einer Wiederverwertung zuführen.

TW-Leitung Richard-Wagner-Straße Bauende 3-zeilige Großpflasterreihe (Gerinne), Standort geplanter Hydrant am Pumpwerk
Menge: 1,000 m2

**2.1.20 Pflasterd. aufn., Kleinpfl. Sand-/Splittbett.**
Pflasterdecke aufnehmen Kleinpflaster Sand- /
Splittbettung. Pflasterdecke einschl. Bettung
(Bettungsstärke bis 10 cm) aufbrechen, aufnehmen und
auf Lagerplatz des AN transportieren. Aufbruch der
Tragschicht wird gesondert vergütet.
Art = Kleinpflaster,
Bettung aus Sand / Splitt. Nicht wiederverwendbare
Steine und übriges Aufbruchgut vonder Baustelle
entfernen und einer Wiederverwertung zuführen.

Bereich Trinkwasserleitung Heinrich-Zille-Straße
Menge: 55,000 m2

**2.1.30 Plattenbg. aufn., Beton 6-15cm, Sand-/Splittb.**
Plattenbelag aufnehmen, Beton, 6-15 cm d. Sand-/
Splittbettung. Plattenbelag einschl. Bettung
(Bettungsstärke bis 10 cm) aufbrechen, aufnehmen und
auf Lagerplatz des AN transportieren. Aufbruch
derTragschicht wird gesondert vergütet. Art =
Betonplatten, 6 bis 15 cm dick, Bettung aus
Sand/Splitt. Nicht wiederverwendbare Steine und übriges
Aufbruchgut von der Baustelle entfernen und einer Wiederverwertung zuführen.

Trinkwasserleitung Richard-Wagner-Str., Bauende, Hydrantenstandort im Gehwegbereich
Menge: 1,500 m2

**2.1.40 Bordst.aufn. Naturst. Tief/Hochb. Beont-Rst.**
Bordsteine aufnehmen, Naturstein Tief-/ Hochbord,
Beton-
Rückenstütze, Steine seitlich lagern, Bordsteine aus
schwerem Naturstein, alle Größen mit Übergröße im
Fußbereich, aufnehmen. Bordsteine in allen Größen, als
Tief oder Hochbord in Beton oder Mörtel versetzt.
Unterbeton und Rückenstütze aus Beton aufbrechen.
Wiederverwendbare Bordsteine innerhalb der Baustelle
fördern, säubern und sortiert lagern.
Länge des Förderweges bis 0,5 km. Nicht
wiederverwendbare
Bordsteine und übriges Aufbruchgut von der Baustelle
entfernen und einer Wiederverwertung zuführen.

Richard-Wagner-Str., Bauende, Hydrantenstandort
Menge: 2,000 m

**2.1.50 Bit. Befest. trennen, geradl.schn.,0-12 cm**
Bituminöse Befestigung trennen, geradlinig schneiden,
Schnitttiefe 0 bis 12 cm,  Bituminöse Befestigung
trennen. Bituminöse Befestigung in voller Tiefe
senkrecht und geradlinig schneiden,
Schnitttiefe 0 bis 12 cm.
Inklusive Rückschnitt!

Zielgrube TW Friedrich-Wolf-Str.
Menge: 12,000 m

**2.1.60 Bit. Befest. trennen, geradl.schn., 0-18 cm**
Bituminöse Befestigung trennen, geradlinig schneiden,
Schnitttiefe 0 bis 18 cm, bituminöse Befestigung
trennen. Bituminöse Befestigung in voller Tiefe
senkrecht und geradlinig schneiden,
Schnitttiefe 0 bis 18 cm.
Inklusive Rückschnitt!

Zielgrube TW Richard-Wagner-Str.
Menge: 14,000 m

**2.1.70 Bit. Befest. unbel. 0-12 cm aufbrechen, entsorgen**
Bituminöse Befestigung 0 - 12 cm aufbrechen, aufnehmen
und entsorgen, Material unbelastet,  bituminöse
Befestigung
aufbrechen und aufnehmen, Dicke der bituminösen
Befestigung 0 - 12 cm. Material = unbelastete
bituminöse Befestigung. Material von der Baustelle
entfernen und einer Wiederverwertung zuführen.
Abrechnung nach tatsächlicher Aufbaustärke.

Zielgrube TW Friedrich-Wolf-Str.
Menge: 8,000 m2

**2.1.80 Bit. Befest. unbel. 0-25 cm aufbrechen, entsorgen**
Bituminöse Befestigung 0 - 25 cm aufbrechen, aufnehmen
und entsorgen, Material unbelastet, bituminöse
Befestigung
aufbrechen und aufnehmen, Dicke der bituminösen
Befestigung 0 - 25 cm. Material = unbelastete
bituminöse Befestigung. Material von der Baustelle
entfernen und einer Wiederverwertung zuführen.
Abrechnung nach tatsächlicher Aufbaustärke.

Zielgrube TW Richard-Wagner-Str.
Menge: 7,000 m2

**2.1.90 Analyse Recycling-Baustoff nach Ersatzbaustoffverordnung**
Entnahme von Recycling-Baustoffen (RC) und Untersuchung hinsichtlich der Kontamination von Erdstoffen nach EBV.
Einschließlich Dokumentation der
Untersuchungsergebnisse.
Abrechnung auf Nachweis und nur nach Anordnung des AG.
Menge: 1,000 St

**2.1.100 Trag- /Frostschutzsch. aufn., Schotter/Kiessand, zwischenlagern**
Tragschicht und Frostschutzschicht aufnehmen,
Schotter / Kiessand alle Stärken,
Material zwischenlagern.

STS und FSS aufbrechen und aufnehmen aus
Schotter / Kiessand.
Dicke der Schicht, bis 40cm.
Material auf Zwischenlager des AN transportieren.

Material zwischenlagern, verdichtungsfähiges Material
ist  wiedereinzubauen.
Nicht zu verwendenes Material ist nach EBV einer Deponie zuzuführen.

In die EP ist das Zwischenlagern, der Transport zur
Deponie sowie die Deponierung einzukalkulieren.

Zielgrube TW Richard-Wagner-Str.
Bereich TW Heinrich-Zille-Str.
Menge: 61,000 m2

**2.1.110 Trag-/ Frostschutzsch. aufn., Grobschlag, Granitbruch**
Tragschicht und Frostschutzschicht aufnehmen,
Grobschlag, Granitbruch (Kantenlänge 8-25cm),
BK 4-5, Stärke bis 40cm,

STS und FSS aufbrechen und aufnehmen aus
Grobschlag, Granitbruch
Dicke der Schicht bis 40cm.

Material auf Wiedereinbau prüfen, verdichtungsfähiges
Material ist  wiedereinzubauen, Material auf Zwischenlager des AN transportieren bzw. nicht zu verwendenes Material ist nach EBV einer Deponie zuzuführen.

In die EP ist das Zwischenlagern, der Transport zur
Deponie sowie die Deponierung einzukalkulieren.

Zielgrube TW Friedrich-Wolf-Str. / Thomas-Müntzer-Str.
Menge: 8,000 m2

#### Abschnitt 2.2 Erkundungsmaßnahmen und Nachweise

*Hinweis: Die Herstellung von Suchgräben dient nur zur*
Die Herstellung von Suchgräben dient nur zur
punktuellen Leitungserkundung. Der AN hat die
Eigenüberwachungsprüfungen nach den ZTV E-StB, ZTV
A-StB, den Vorschriften und Richtlinien der Ver- und
Entsorgungsträger durchzuführen. Die Ergebnisse der
Eigenüberwachungsprüfungen sind dem AG in Form eines
Prüfprotokolls unaufgefordert vorzulegen.  Die
Ausführung der spezifizierten Verdichtungsprüfungen
dient ausschließlich dem AG für stichprobenartige
Kontrollen und werden nur nach Anforderung durch den AG
durchgeführt.

**2.2.10 Suchgraben Tiefe bis 1,25 m, Bodenklasse 3-6**
Suchgraben Tiefe bis 1,25 m  Boden für Suchgraben zum
Freilegen von Leitungen nach Angaben des AG ausheben,
zur Wiederverwendung seitlich lagern und nach
Beendigung der Suche wieder ordnungsgemäß einbauen und
verdichten. Die Vorschriften der Versorgungsunternehmen
sind zu beachten.

Straßenaufbruch und -wiederherstellung inkl. evtl.
Bordanlagen, Rinnen oder Strauchwerk sind separat
abzurechnen.

Verbau und Wasserhaltung, soweit erforderlich, werden
nicht gesondert vergütet.

Einzelgräben bis 1,5 m Länge
Bodenklasse 3 bis 6. Grabentiefe bis 1,25 m.
Erforderliche Handarbeit ist einzurechnen.
Menge: 5,000 St

**2.2.20 Suchgraben Tiefe bis 1,75 m, Bodenklasse 3-6**
Suchgraben Tiefe bis 1,75 m  Boden für Suchgraben zum
Freilegen von Leitungen nach Angaben des AG ausheben,
zur Wiederverwendung seitlich lagern und nach
Beendigung der Suche wieder ordnungsgemäß einbauen und
verdichten. Die Vorschriften der Versorgungsunternehmen
sind zu beachten.

Straßenaufbruch und -wiederherstellung inkl. evtl.
Bordanlagen, Rinnen oder Strauchwerk sind separat
abzurechnen.

Verbau und Wasserhaltung, soweit erforderlich, werden
nicht gesondert vergütet.

Einzelgräben bis 1,5 m Länge
Bodenklasse 3 bis 6. Grabentiefe über 1,25 m bis 1,75 m.
Erforderliche Handarbeit ist einzurechnen.
Menge: 10,000 St

**2.2.30 Verdichtungsprüfung, LG / BG**
Verdichtungsprüfung Leitungsgräben / Baugruben
Verdichtungsprüfung mit dem  Dynamischen
Plattendruckversuch mit Hilfe des Leichten
Fallgewichtsgerätes durchführen und protokollieren.
Ausführung nur auf Anweisung des AG, die
Verdichtungskontrolle ersetzt nicht die Verpflichtung
des AN zur Eigenüberwachung. Die An- und Abfahrt ist in
den Einheitspreis einzurechnen. Prüfungen für
Leitungsgräben / Baugruben.
Menge: 3,000 St

**2.2.40 Verdichtungspr. durchf., Plattendruckversuch.**
Verdichtungsprüfung durchführen, Plattendruckversuch
Verdichtungsprüfung mit dem statischen
Plattendruckversuch nach DIN 18134 nach Angabe des AG
durchführen einschliesslich Bereitstellung sämtlicher
Geräte, mit Auswertung und Darstellung der
Messergebnisse. Ausführung nur auf Anweisung des AG,
die Verdichtungskontrolle ersetzt nicht die
Verpflichtung des AN zur Eigenüberwachung. Die An- und
Abfahrt ist in den Einheitspreis einzurechnen.
Prüfungen für Leitungsgräben/ Baugruben.
Menge: 3,000 St

#### Abschnitt 2.3 Erdarbeiten

*Hinweis: - Ausführung aller Erdarbeiten gemäß den einschlägigen*
- Ausführung aller Erdarbeiten gemäß den einschlägigen
  Vorschriften und Normen jeweils in der neusten Ausgabe
  ZTV E-StB, ZTV A-StB, ZTV T-StB und den Vorschriften
  und Richtlinien der Ver- und Entsorgungsträger.

- Der AN ist bei Antreffen von auffälligem Material wie
  z.B. organoleptische Auffälligkeiten, Auftreten von
  Fremdstoffen etc. verpflichtet, dies unverzüglich dem
  AG (Tiefbauplanung) anzuzeigen.

- Die Positionen zur Leitungsgraben- und
  Baugrubenherstellung beinhalten auch das Verfüllen
  mit Aushubmaterial. Bodenaustausch wird separat vergütet.
  Verdichten auf Verdichtungsgrad Dpr. min. 100 %.

- Die Entsorgung von Verdrängungsmassen beim Einbau von
  Schächten oder Einbauten sind in die Montagegruben /
  Leitungsgraben- Position einzurechnen.

- Wasserhaltung wird gesondert vergütet, Verbauarbeiten
  allerdings sind in die entsprechenden Positionen
  einzurechnen.

- Beim Verfüllen der Gräben bzw. Baugruben sind die
  Bodenmassen in höchstens 30 cm dicken Lagen
  einzubringen, wobei die erste Schicht (Leitungszone)
  durch Handstampfen und die folgenden Schichten durch
  maschinelles Einbauen fachgerecht zu verdichten sind.

- Der Einbau der Sandbettung sowie der Leitungszone ist
  entsprechend der Rohrdimension einzurechnen. Vefüllen
  10 cm Sandbettung zzgl. Rohrstärke und bis 30 cm
  Oberhalb des Rohrscheitels.
  Im Bereich von Kabeln und Leitungen ist der Aushub
  durch Handschachtung herzustellen. Werden bei
  Aushubarbeiten Fremdleitungen, -kabel und -kanäle
  angetroffen, die nicht in den Lage- und
  Bestandsplänen aufgeführt sind, müssen die zuständigen
  Ämter verständigt werden.  Alle Zufahrten sind ständig
  sauber zu halten und die durch Erdarbeiten verursachten
  Verschmutzungen unverzüglichzu beseitigen.  Die
  Ableitung von Tagwasser wird nicht gesondert vergütet
  und ist im EP einzurechnen.

- Verdrängungsmassen und nicht wiedereinbaufähiger
  Aushub ist nach Ersatzbaustoffverordnung einer Deponie
  zuzuführen, Mehraufwandungen sind in die enzelnen LV
  Positionen einzukalkulieren

Belastete Oberflächen und Erdstoffe sind entsprechend
des Baugrundgutachtens zu kalkulieren.

*Hinweis: Die Erdarbeiten für eventuelles Spülbohren befinden*
Die Erdarbeiten für eventuelles Spülbohren befinden
sich in dem Titel zur Grabenlosen Rohrverlegung, dies
betrifft Start- und Zielbaugruben welche in die
Spülbohrposition einzurechnen sind. Ausgenommen hiervon
sind speziell zur Montage notwendige Montagegruben für
die Errichtung von Knotenpunkten und Einbindungen.

Erforderliche Baugruben im Bereich Schmutzwasser für
beispielsweise Setzen der Schächte oder
Bestandsanbindungen und Abzweige / Formteile sind in
den Meterpreis der Leitungsgrabenposition einzurechnen.
Eine gesonderte Vergütung erfolgt nicht.

**2.3.10 Leitungsgraben herst., Kl. 3-6, 0-1,75 m, <= DN 50/d63**
Leitungsgraben herstellen Klassen 3 bis 6 Tiefe 0 bis
1,75 m ab GOK zur Verlegung einer Leitung <= DN 50/d63
Boden für Leitungsgraben ausheben. Straßenaufbruch und
Aufnahme einer Oberflächenbefestigung werden gesondert
vergütet. Bodenklasse 3 bis 6 bzw. Auffüllungen mit
Bauschuttresten nach Ersatzbaustoffverordnung 2021.

Tiefe 0 bis 1,75 m, Verbau ist gemäß einschlägigen
Normen DIN 4124 und DIN EN 1610 einzukalkulieren.
Ebenso Erschwernisse für querende Medien im
Grabenprofil.

Wasserhaltung wird gesondert vergütet.
Aushub zur Wiederverwendung zum Zwischenlager des AN
transportieren sowie liefern des Bodens vom
Zwischenlager und lagenweise verdichtet einbauen.
Breite des Grabens gemäß DIN 4124

Verdrängungsmassen sind einer Deponie zuzuführen. Der
Nachweis ist dem AG vorzulegen. In die EP ist das Zwischenlagern, der Transport zur
Deponie sowie die Deponierung einzukalkulieren.

Inkl. Mehraushub zum Setzen von Schächten und
Bestandsanbindungen und Rohrleitungsausbau.

TW-Leitung Heinrich-Zille-Str.
Menge: 35,000 m

**2.3.20 Leitungsgraben herst., Kl. 3-6, 0-3,0 m, <= DN 50/d63**
Leitungsgraben herstellen Klassen 3 bis 6 Tiefe 0 bis
3,0 m ab GOK zur Verlegung einer Leitung <= DN 50/d63
Boden für Leitungsgraben ausheben. Straßenaufbruch und
Aufnahme einer Oberflächenbefestigung werden gesondert
vergütet. Bodenklasse 3 bis 6 bzw. Auffüllungen mit
Bauschuttresten nach Ersatzbaustoffverordnung 2021.
Tiefe 0 bis 3,0 m, Verbau ist gemäß einschlägigen
Normen DIN 4124 und DIN EN 1610 einzukalkulieren.
Ebenso Erschwernisse für querende Medien im
Grabenprofil.

Wasserhaltung wird gesondert vergütet.
Aushub zur Wiederverwendung zum Zwischenlager des AN
transportieren sowie liefern des Bodens vom
Zwischenlager und lagenweise verdichtet einbauen.
Breite des Grabens gemäß DIN 4124
Verdrängungsmassen sind einer Deponie zuzuführen. Der
Nachweis ist dem AG vorzulegen. In die EP ist das Zwischenlagern, der Transport zur
Deponie sowie die Deponierung einzukalkulieren.

Inkl. Mehraushub zum Setzen von Schächten und
Bestandsanbindungen und Rohrleitungsausbau.

TW-Leitung Heinrich-Zille-Str.
Menge: 17,000 m

**2.3.30 Leitungsgraben herst., Kl. 3-6, Tiefe 0 bis 1,75 m, <= DN 100/d125**
Leitungsgraben herstellen Klassen 3 bis 6 Tiefe 0 bis
1,75 m ab GOK zur Verlegung einer Leitung <= DN
100/d125  Boden für Leitungsgraben ausheben.
Straßenaufbruch und Aufnahme einer
Oberflächenbefestigung werden gesondert vergütet.
Bodenklasse 3 bis 6 bzw. Auffüllungen mit
Bauschuttresten nach Ersatzbaustoffverordnung 2021.

Tiefe 0 bis 1,75 m, Verbau ist gemäß einschlägigen
Normen DIN 4124 und DIN EN 1610 einzukalkulieren.
Ebenso Erschwernisse für querende Medien im
Grabenprofil.

Wasserhaltung wird gesondert vergütet.
Aushub zur Wiederverwendung zum Zwischenlager des AN
transportieren sowie liefern des Bodens vom
Zwischenlager und lagenweise verdichtet einbauen.
Breite des Grabens gemäß DIN 4124

Verdrängungsmassen sind einer Deponie zuzuführen. Der
Nachweis ist dem AG vorzulegen. In die EP ist das Zwischenlagern, der Transport zur
Deponie sowie die Deponierung einzukalkulieren.

Inkl. Mehraushub zum Setzen von Schächten und
Bestandsanbindungen und Rohrleitungsausbau.

TW-Leitung Heinrich-Zille-Str. / Vogelherdweg (Baubeginn)
TW-Leitung Richard-Wagner-Straße (Bauende) Hydrant
Menge: 21,000 m

**2.3.40 Leitungsgraben als Stufengraben herst., Kl. 3-6, Tiefe 0 bis 3.10 m, <= DN 200/d225**
Leitungsgraben als Stufengraben herstellen Klassen 3 bis 6 Tiefe 0 bis 3.1 m ab OK Planum
zur Verlegung eines SW-Kanals PP, DN 200 und einer Trinkwasserleitung PE-HD dA 110.

Boden für Leitungsgraben ausheben.
Bodenklasse 3 bis 6 bzw. Auffüllungen mit
Bauschuttresten nach Ersatzbaustoffverordnung 2021.

Tiefe 0 bis 3.1 m, Verbau ist gemäß einschlägigen
Normen DIN 4124 und DIN EN 1610 einzukalkulieren.
Ebenso Erschwernisse für querende Medien im
Grabenprofil.

Wasserhaltung wird gesondert vergütet.
Aushub zur Wiederverwendung zum Zwischenlager des AN
transportieren sowie liefern des Bodens vom
Zwischenlager und lagenweise verdichtet einbauen.
Breite des Grabens gemäß DIN 4124

Verdrängungsmassen sind einer Deponie zuzuführen. Der
Nachweis ist dem AG vorzulegen. In die EP ist das Zwischenlagern, der Transport zur
Deponie sowie die Deponierung einzukalkulieren.

Inkl. Mehraushub zum Setzen von Schächten und
Bestandsanbindungen und Rohrleitungsausbau.

Anteil Stufengraben für Trinkwasserleitung Vogelherdweg
Menge: 200,000 m

**2.3.50 Aufweitung LG zur TW Montagegrube, Kl. 3-6, Tiefe bis 2 m, KP 1, 2, 3, 4**
Aufweitung der Leitungsgräben zur Montagegrube zum
Umbau und Einbau der Fromstücke und Armaturen,
Klassen 3 bis 6, Tiefe 0 bis 2 m, Boden für Baugrube
ausheben.
Straßenaufbruch und Aufnahme einer
Oberflächenbefestigung werden gesondert vergütet.
Bodenklasse 3 bis 6 bzw. Auffüllungen mit
Bauschuttresten nach Ersatzbaustoffverordnung 2021.

Tiefe 0 bis 2 m, Verbau ist gemäß einschlägigen
Normen DIN 4124 und DIN EN 1610 einzukalkulieren
inklusive Erschwernisse durch querende Medien.

Wasserhaltung wird gesondert vergütet. Aushub zur
Wiederverwendung auf Zwischenlager des AN
transportieren, zum Verfüllen anfahren und lagenweise
verdichten.

Die Größe der Montagegrube ist durch den AN anhand der
Planunterlagen in Anbetracht der Wahl seiner
Technologie zu bemessen.

Verdrängungsmassen sind einer Deponie zuzuführen. Der
Nachweis ist dem AG vorzulegen. In die EP ist das Zwischenlagern, der Transport zur
Deponie sowie die Deponierung einzukalkulieren.

Zur Montage von Knotenpunkt:
'1,2,3,4'
Menge: 4,000 St

**2.3.60 Beprobung Bodenmaterial/Baggergut nach EBV**
Beprobung von Bodenmaterial / Baggergut der Klassen BM / BG, BM-F / BG-F nach EBV zur Einordnung
des Zuordnungswertes, auf Anordnung der Bauleitung
des AG.

Untersuchung der Erdstoffe auf Kontamination
durch ein unabhängiges, mit dem AG abzustimmendes Labor
einschl. Dokumentation der Untersuchungsergebnisse und
Übergabe 2-fach an den AG.
Menge: 1,000 St

**2.3.70 Abfuhr ungeeigneter Boden, keine Belastung**
Abfuhr ungeeigneter Boden, nicht schadstoffbelastet.

Zum Verfüllen ungeeigneten oder überschüssigen Aushub, nicht schadstoffbelastet, abfahren und deponieren. Der Nachweis über die Entsorgung ist dem AG vorzulegen.

Zuordnungswert nach EBV
Zuordnungswerte BM-0, BG-0, BM-0*, BG-0*, BM-F0* , BG-F0*
Abrechnung nach Grabenprofil

Vogelherdweg
Menge: 30,000 m3

**2.3.80 Schotter 0/32, 0/45 liefern, in BG/LG einbauen**
Schotter z.B. 0/32, 0/45 bzw. geprüftes Betonrecycling liefern
und in Baugrube / Leitungsgraben einbauen und verdichten.
Aufgrund der vorhandenen z.T. enggestuften Sande und deren lockerer Lagerungsdichte ist zum Erreichen eines Ev2-Wertes für das Planum das Einwalzen von ca. 20cm geprüftem Schotter / Betonrecycling notwendig.

Vogelherdweg
Menge: 30,000 m3

**2.3.90 Hindernis beseitigen Beton**
Hindernis beseitigen Beton, Hindernis aus Beton
verschiedener Abmessungen im Boden beseitigen
ggf. zerkleinern, laden und zu einer geeigneten und
zugelassenen Kippstelle fördern, abladen und entsorgen/
verwerten. Der Nachweis über die Entsorgung ist dem AG
vorzulegen.
Menge: 1,000 m3

**2.3.100 Trassenwarnband liefern und verlegen**
Trassenwarnband liefern und verlegen  - Verlegung 0,3m oberhalb der Rohrleitung;
Trassenwarnband für Trinkwasserleitungen.
Menge: 275,000 m

#### Abschnitt 2.4 Sicherungsarbeiten

*Hinweis: Die zu nutzende Absicherung erfolgt in Abstimmung mit*
Die zu nutzende Absicherung erfolgt in Abstimmung mit
dem AG unter Berücksichtigung des anstehenden Bodens
gewählt. In den EP sind alle Aufwendungen für den
Antransport zur Baustelle, das Vorhalten für die
Bauzeit und der Abtransport einzurechnen. Eine
gesonderte Vergütung erfolgt nicht.

**2.4.10 Sicherung von Schächten**
Sicherung von Schächten  Sicherung von Schächten
entsprechend statischen und konstruktiven
Erfordernissen im Zuge der Baugruben-
/Leitungsgrabenherstellung ausführen. Sicherung für
seitliches Freilegen von Schächten herstellen,
vorhalten und von der Baustelle entfernen. Schächte =
Kabel- und sonstige Versorgungsschächte. Sicherung
durch Abstützung der Schächte gegen die Baugruben-
/Leitungsgrabenwandung.

Anbindepunkt Trinkwasserleitung Friedrich-Wolf-Straße / Thomas-Müntzer-Str.
Menge: 1,000 St

**2.4.20 Zulage für das Kreuzen von Kabel und Leitungen**
Zulage für das Kreuzen von Kabeln und Leitungen bei der
Herstellung von Rohrgräben und Baugruben.
Es sind alle Erschwernisse für Erd-, Verbau- und
Rohrverlegearbeiten bis Grabensohle oberhalb und
unterhalb der vorhandenen Leitungen einschl.
erforderlicher Handschachtung einzurechnen.
Die einzelnen Spartenträger sind sorgfältig zu sichern
und im Zuge der Leitungsgrabenverfüllung mit
steinfreiem Material zu umhüllen. Das Einholen der
evtl. erforderlichen Aufgrabungsgenehmigungen ist im EP
inbegriffen.
Das Queren von Kabelsträngen sowie Kabeln in
Schutzrohren wird nicht gesondert vergütet und ist in
dieser Position abzurechnen.
Menge: 10,000 St

**2.4.30 Zulage für parallele Kabel- und Leitungen**
Zulage für parallele Kabel- und Leitungen bzw.
vorhandene Einbauten im Aushubprofil des Rohrgrabens
und der Baugrube.
Aushubprofil = Abrechnungsbreite entsprechend
Rohrgrabenposition zzgl. einem Toleranzbereich von max.
50 cm für Mehrbreiten aus Böschungswinkel oder Verbau
nach DIN 4124 / DIN EN 1610.
Es sind alle Erschwernisse für Erd-, Verbau- und
Rohrverlegearbeiten bis Grabensohle oberhalb und
unterhalb der vorhandenen Leitungen einschl.
erforderlicher Handschachtung einzurechnen.
Die einzelnen Spartenträger sind sorgfältig freizulegen
bzw. zu sichern und im Zuge der
Leitungsgrabenverfüllung / Baugrubenverfülung mit
steinfreiem Material zu umhüllen.
Das Einholen der evtl. erforderlichen
Aufgrabungsgenehmigungen ist im EP inbegriffen.
Menge: 25,000 m

#### Abschnitt 2.5 Oberflächenwiederherstellung

*Hinweis: Wiederherstellen der Straßen- und Gehwegdecken*
Wiederherstellen der Straßen- und Gehwegdecken
entsprechend den schriftlichen Vorgaben der
Straßenbaulastträger.

Gemäß ZTVA-StB sind die bituminösen Schichten um das
Maß der Auflockerung bzw. bei Grabentiefen <2,00m
mindestens um 2 x 0,15m zurückzunehmen.

- Weicht der vorgefundene Straßenaufbau stark von der
Regelbauweise ab, so wird in Zusammenarbeit mit dem
Straßenbaulastträger die Ausführung der
Wiederherstellung festgelegt. Abgerechnet wird nach
einem gemeinsam zu erstellenden Oberflächenaufmaß die
Rohrgrabenbreite zuzüglich der gem. ZTVA-StB 97
erforderlichen Verbreiterung. Eventuell erforderliche
Mehrbreiten sind vor Ausführung mit dem Auftraggeber
abzustimmen.
- Die Ausführung aller nachfolgend beschriebenen
Leistungen ist in nicht zusammenhängenden Teilflächen
in Fahrbahnen, Nebenflächen und Streifen, etc. zu
kalkulieren.

**2.5.10 Planum herstellen**
Planum gemäß ZTVE-StB 94 für Verkehrsflächen
herstellen,
zulässige Abweichung von der Sohlhöhe +/- 2 cm,
Verformungsmodul EV2 mind. 45 MN/m².

Das Planum muss eben ausgebildet und standfest sein.
Das Gefälle ist in die gleiche Richtung und mit der
gleichen Neigung wie der Oberbau auszuführen.
Menge: 195,000 m2

**2.5.20 Gehwegbef. lief.u.herst. Kies-/Sch.15 cm**
Gehwegbefestigung Kies-/Schottertragsch.
15 cm Gehwegbefestigung herstellen. Untere Schicht aus
Kies-/ Schottertragschicht, im verdichtetem Zustand 10
cm dick. Deckschicht aus Splitt-Brechsand-Gemisch 0/11,
mit bindigen Anteilen, im eingebautem Zustand 5 cm
dick. Material aus gebrochenem Kies. Eine erforderliche
Mehrstärke in der Tragschicht wird gemäß der Position
Schottertragschicht vergütet.
Menge: 9,500 m2

**2.5.30 Großpflasterdecke als Rinne**
Großpflasterdecke als Rinne herst. Steine seitlich
gelagert,  Großpflasterdecke als Straßenrinne
herstellen.
Bettungsmaterial = Beton C12/15.
Fugenmaterial = Zementmörtel. Steine bauseits
vorhanden, auf Baustelle gelagert. Eine Zulieferung von
10% Neumaterial ist  in die Position einzukalkulieren.

Richard-Wagner-Straße Bauende 3-zeilige Großpflasterreihe (Gerinne), Standort geplanter Hydrant am Pumpwerk
Menge: 1,000 m2

**2.5.40 Kleinpflasterd., Sand-/Splittbett.**
Kleinpflasterdecke, Sand-/ Splittbettung Steine
seitlich
gelagert  Kleinpflasterdecke herstellen.
Bettungsmaterial = Sand / Splitt. Fugenmaterial =
Brechsand-Splitt-Gemisch 0/5 mm.
Steine bauseits vorhanden, auf Baustelle gelagert.
Eine Zulieferung von 10% Neumaterial ist  in die
Position
einzukalkulieren.

Bereich Trinkwasserleitung Heinrich-Zille-Straße
Menge: 55,000 m2

**2.5.50 Plattenbelag <= 50 cm Sa/Spbett.**
Plattenbelag, Betonplatten bis 50 cm,
Sand-/Splittbettung,
Platten seitlich gelagert Plattenbelag herstellen.
Art = Betonplatten, 6 bis 15 cm dick mit Kantenlängen
bis 50 cm. Bettungsmaterial =Sand / Splitt.
Fugenmaterial = Brechsand-Splitt-Gemisch 0/5 mm.
Platten bauseits vorhanden, auf Baustelle gelagert.
Eine Zulieferung von 10% Neumaterial ist  in
die Position einzukalkulieren.

Richard-Wagner-Str., Bauende, Hydrantenstandort im Gehwegbereich
Menge: 1,500 m2

**2.5.60 Bordsteine setzen, Naturst. seitl.**
Bordsteine setzen, Natursteine, versch. Größen,
seitl.gelagert,  Bordsteine in Geraden, Kurven oder
Absenkungen setzen.  Bordsteine aus schwerem
Naturstein, alle Größen. Bordsteine bauseits vorhanden,
auf Baustelle gelagert.
Rückenstütze aus Beton C12/15. Unterbeton C12/15, bis
20 cm dick. Erforderliche Erdarbeiten ausführen.
Eine Zulieferung von 10% Neumaterial ist  in die
Position einzukalkulieren.
Menge: 2,000 m

**2.5.70 Zulage Natursteinbord Neumaterial**
Zulage zur Vorposition Bordsteine Naturstein seitl.
gelagert, setzen für die Neulieferung von
Naturbordsteinen zum Einbauort. Die Position gilt für
alle gängigen Natursteinborde, Hochbord / Tiefbord /
Rundbord.
Der Einbau erfolgt erst nach Anzeige und Freigabe durch
den AG.
Menge: 1,000 m

**2.5.80 Schottertragschicht herstellen**
Schottertragschicht in Fahrbahn und Gehweg liefern und
einbauen. Einbau in nicht zusammenhängenden
Teilflächen. Verformungsmodul EV2 gemäß Forderungen der
Straßenbaulastträger min. jedoch gemäß ZTVA-StB bzw.
STVE-StB Mineralstoffe = Gebrochene Mineralstoffe, die
Eignung und Schadstofffreiheit des Materials ist
nachzuweisen.
Körnung von 0/32 bis 0/45, Kornanteil unter 0,063 mm
max. 5 Gew.-v.H.
Schichtdicke
'35 cm'

Bereich
Trinkwasserleitung Heinrich-Zille-Straße
Zielgruben TW Friedrich-Wolf-Str. / Richard-Wagner-Str.
Menge: 70,000 m2

**2.5.90 Asphalttragschicht herstellen**
Asphalttragschicht aus Asphalttragschichtmischgut
herstellen, Einbau mit Fertiger/von Hand.
Verdichtungsgrad: >= 98,0 %  Einlagiger Einbau, mit
seitlicher Begrenzung. Einbau von Hand in
kleingliedrigen Rand- und Einzelflächen und
insbesondere zur Anpassung in Anschlussbereichen
ist in den Einheitspreis einzurechnen.
Einbaunachweis über Lieferscheine.

Asphaltmischgut:

AC 32 TS 50/70 '....................' -

Einbaustärke:

8 cm '....................'

Zielgruben TW Friedrich-Wolf-Str. / Richard-Wagner-Str.
Menge: 15,000 m2

**2.5.100 Bitu. Bindem. aufsprühen, C60BP 1-S**
Bituminöses Bindemittel aufsprühen  Bitumenhaltiges
Bindemittel liefern und aufsprühen. Verschmutzte
Unterlage vorher reinigen. Kehrgut von der Baustelle
entfernen und entsorgen. Bindemittel =
polymermodifizierte Bitumenemulsion C60BP 1-S
Ansprühmenge 250 - 350g/m², gemäß ZTV- Asphalt 07,

Zielgruben TW Friedrich-Wolf-Str. / Richard-Wagner-Str.
Rohrgraben inkl. Hausanschlüsse SW Friedrich-Wolf-Str.

Zielgruben TW Friedrich-Wolf-Str. / Richard-Wagner-Str.
Menge: 15,000 m2

**2.5.110 Asphaltbetonschicht herstellen**
Asphaltbetonschicht aus Asphaltbeton
herstellen, Einbau mit Fertiger / von Hand.
Verdichtungsgrad: >= 98,0 %  Einlagiger Einbau, mit
seitlicher Begrenzung.
Hohlraumgehalt <= 6.5 Vol.-%
Einbau von Hand in kleingliedrigen Rand- und Einzelflächen und
insbesondere zur Anpassung in Anschlußbereichen ist in
den Einheitspreis einzurechnen
Inklusive Aufbringen von Abstreumaterial aus Edelbrechsand 1/3
Abstreumenge 0.5 - 1.0 kg/m²
Einbaunachweis über Lieferscheine.

Asphaltmischgut:

AC 8 DS 25/25-55 '....................' -

Einbaustärke:

4 cm '....................'

Zielgruben TW Friedrich-Wolf-Str. / Richard-Wagner-Str.
Menge: 15,000 m2

**2.5.120 Anschlüsse m. Dichtungsband herst.**
Anschlüsse m. Dichtungsband liefern u. herstellen.
Anschlüsse an bestehende Decke oder Bauteil in der
Dicke der Asphaltdeckschicht mit schmelzbarem
Bitumen-Dichtungsband herstellen. Vor dem Einbau der
Deckschicht vorhandene Wandung säubern, soweit
erforderlich trocknen und mit Voranstrich versehen.
Nach dem Trocknen des Voranstriches, Dichtungsband an
der zu verklebenden Seite leichtanschmelzen und an die
Wandung gleichmäßig anpressen.

Zielgruben TW Friedrich-Wolf-Str. / Richard-Wagner-Str.
Menge: 26,000 m

### Bereich 3 Wasserhaltung

*Hinweis: Die Wasserhaltung / Grundwasserabsenkung ist an den*
Die Wasserhaltung / Grundwasserabsenkung ist an den
anstehenden Boden anzupassen. Das Nutzen eines Kanals
als Ableitungsmöglichkeit ist nur in Abstimmung mit dem
AG gestattet. Art und Weise der Grundwasserabsenkung
liegt im Ermessen des AN. Die bestehenden Vorfluter
für Grundstücksanschlüsse sind während der Baumaßnahme
aufrechtzuerhalten. Die Baugruben- / Rohrgrabensohle
ist
stets bis 50 cm unter Bauwerks- / Rohrsohle trocken zu
halten. Die Wasserhaltung / Grundwasserabsenkung ist
dazu vorlaufend und begleitend durchzuführen und darf
erst beendet werden, wenn genügend Auflast auf dem Rohr
vorhanden ist. Wasserhaltung / Grundwasserabsenkung ist
unter Berücksichtigung des anstehenden Bodens und in
Absprache mit dem AG auszuführen.

In den EP sind alle im Zusammenhang mit der
Wasserhaltung / Grundwasserabsenkung stehenden
Arbeiten,
wie zusätzlicher Erdaushub, Herstellen von Steig-,
Stich- und Vorflutleitungen sowie Pumpensümpfen,
Einbringen von Entwässerungslanzen und verlorener
Dränageleitungen, Sandfang mit Wassermengenzählanlage,
Pumpen etc. sowie der An- und Abtransport, das
Vorhalten, Betreiben und Umsetzen der Anlage
einzurechnen. Der Aushub darf nicht im Grundwasser
erfolgen. Die Wasserhaltung / Grundwasserabsenkung muß
rechtzeitig vorauslaufend erfolgen. Ein Ausschwemmen
von Feinanteilen mit dem abgepumpten Wasser ist zu
verhindern. Bei der Wahl der Wasserhaltung ist darauf
zu achten, daß die Bauarbeiten zu jeder Zeit
durchgeführt werden können.

Die Wasserhaltung erfolgt nach Wahl des AN unter
Beachtung des Geotechnischen Berichtes sowie der
Antragsunterlagen zur Grundwasserabsenkung des
Ingenieurbüro für Geohydraulik und Wasserhaltung
(Vorausgesetzt diese Unterlagen wurden im Rahmen der
Planung erstellt).
Für die Wasserhaltung wird insbesondere auf die DIN
18305 (Wasserhaltungsarbeiten) und DIN 18299
(allgemeine Regeln für Bauarbeiten jeder Art)
hingewiesen. Durch den AN sind sämtliche Bemessungen
der Wasserhaltungsanlagen gemäß DIN 18305
durchzuführen.

Vor Baubeginn ist die Wasserhaltung vom AN bei der UWB
anzuzeigen. Sollten die Mengen des anfallenden
Grundwasers über der  Grenze von 5,0m³/h liegen, ist
die wasserrechtliche Genehmigung vom Baubetrieb
einzuholen.
Die in der eventuell erforderlichen wasserrechtlichen
Erlaubnis gestellten Bedingungen und Auflagen sind zu
beachten und in den LV Positionen zu verpreisen.

Um die Auswirkung der Grundwasserabsenkung auf die
anliegenden Gebäude und die Bäume so gering wie möglich
zu halten, sind  die Absenkungszeiten zu minimieren.
Zur Vermeidung von Geräuschbelästigung der Anwohner
sind Aggregate mit E-Anschluß vorzusehen. Der
Auftragnehmer hat bei Stromausfall eine separate
Notstromversorgung zu garantieren. Die dafür
anfallenden Kosten, wie Auf- und Abbau eines
Notstromaggregates, Vorhalten und Betreiben sind in
die Preise mit einzukalkulieren. Nachfolgende
Leistungen gelten für die gesamte Bauzeit inkl. der
Herstellung der TW-HA.  Abrechnung erfolgt auf
Nachweis.

#### Abschnitt 3.1 offene Wasserhaltung

*Hinweis: Die offenen Wasserhaltung ist anzuwenden wenn dies ein*
Die offenen Wasserhaltung ist anzuwenden wenn dies ein
Bodengutachten aussagt oder die anfallenden
Wassermengen beherrschbar entsprechend den Forderungen
zur wasserfreien Verlegung von Rohrleitungen bleiben.

**3.1.10 Pumpe, E-Motor, 10 m3/h**
Liefern der Pumpe nach Wahl des AN für die offene
Wasserhaltung sowie aller Anschluß- und
Verbindungsleitungen für eine fachgerechte Entsorgung
des anstehenden Wassers. Fördermenge bis 10 m3/h
Menge: 1,000 St

**3.1.20 Zul. Pumpe, je weitere 10 m3/h**
Zulage zu voriger Pos.,
je weiterer 10 m3/h Fördermenge
Menge: 1,000 St

**3.1.30 Notstromerzeuger, 5kVA**
Liefern des Stromerzeugers für die offene Wasserhaltung
incl. aller Betriebsmittel
Menge: 1,000 St

**3.1.40 Pumpenbetrieb 10 m3/h**
Betreiben der Wasserhaltung für den Zeitraub der
Wasserhaltung. Inklusive Vorhaltung Notstromerzeuger.
Abgerechnet wird je Tag der Betreibung.
Menge: 1,000 d

### Bereich 4 Trinkwasserversorgung

*Hinweis: Die Hausanschlüsse werden, wenn nicht anders erwähnt,*
Die Hausanschlüsse werden, wenn nicht anders erwähnt,
durch den Netzservice des WAL-B hergestellt, inklusive
der Anbohrschellen. Eine Koordinierung hierzu ist
separat unter Titel 1 ausgeschrieben.

Alle Einbindungen und Schieberkreuze sind per Foto zu
dokumentieren und dem AG zeitnah zur Freigabe
vorzulegen. Diese Arbeiten werden separat vergütet.

Die Materialien und allgemeinen Leistungen umfassen die
Lieferung der notwendigen Materialien (Rohre,
Formstücke, Schächte, Schrauben, Dichtungen etc.), die
Montage sowie alle Leistungen die zur Herstellung einer
Trinkwasserversorgungsanlage allgemein notwendig sind.

#### Abschnitt 4.1 Ausbau von Rohrleitungen

*Hinweis: Ausbau von Rohren, Formteilen und Armaturen einschl.*
Ausbau von Rohren, Formteilen und Armaturen einschl.
Ablängen der Leitungen. Aufladen, Abtransport und
Verwertung einschließlich aller Einbauten, inklusive
anfallender Rohrschnitte. Der Ausführung dieser
Position erfolgt nur nach vorheriger Absprache mit der
Bauleitung des AG.

Der Ausbau von Formstücken entsprechend Leitungstyp ist
in der Position Ausbau Rohrleitung einzukalkulieren.

**4.1.10 Ausbau Rohrleitung > DN 80 bis DN 200 Stahl/Guss**
Ausbau Rohrleitung > DN 80 bis DN 200 Stahl / Guss
Menge: 30,000 m

**4.1.20 Ausbau Rohrleitung > d 90 bis d 225 PE-HD/PVC**
Ausbau Rohrleitung > d 90 bis d 225 PE-HD / PVC
Menge: 2,000 m

#### Abschnitt 4.2 PE-Rohre

*Hinweis: PE-HD-Rohrverlegung - Rohre liefern und verlegen*
PE-HD-Rohrverlegung - Rohre liefern und verlegen
(Stangen oder Ringbunde) am offenen Graben.
Grabenlose Verlegung über separaten Titel!

Es wird ausschließlich PE-HD Rohr PE 100 SDR 11 PN 16
RC
verwendet, wenn nicht anderslautend beschrieben.

Die Rohrverlegungspositionen beinhalten:

- Liefern, Abladen und Ausfahren der Rohre auf der
  Baustelle und auf äußere sichtbare Schäden prüfen,
- Rohrverlegung bzw. erschwerte Rohrverlegung
  (verbauter Graben, unter Hindernissen etc.),
- Rohrschnitte,
- Rohrverbindungen und Schweißverbindungen sowie
  Schweißmuffen,
- vorübergehende Verschlüsse von Leitungsteilen.

**4.2.10 PE-Rohr d 63**
PE-Rohr gemäß Vortext liefern und verlegen

d:

63 '....................'

Heinrich-Zille-Str.
Menge: 52,000 m

**4.2.20 PE-Rohr d 90**
PE-Rohr gemäß Vortext liefern und verlegen

d:

90 '....................'

Bauende Richard-Wagner-Str.
Menge: 5,000 m

**4.2.30 PE-Rohr d 110**
PE-Rohr gemäß Vortext liefern und verlegen

d:

110 '....................'

Vogelherdweg
Menge: 210,000 m

#### Abschnitt 4.3 Gußformteile

*Hinweis: Formstücke aus ducktilem Gußeisen mit Tyton- Muffen*
Formstücke aus ducktilem Gußeisen mit Tyton- Muffen
oder Flansch in den Nenndruckstufen nach DIN 28 610,
Teil 1 und 2.
Mit Innenauskleidung mit Epoxy-Pulverbeschichtung nach
DVGW-Arbeitsblatt W342
Aussenschutz mit Zinküberzug und Deckbeschichtung nach
DIN 30 674, Teil 3

In die EP sind einzurechnen:

- Liefern abladen, erforderlichenfalls Zwischenlagern
  und im Baufeld transportieren,
- Montage inkl. aller Dichtungselemente, Schrauben und
  Muttern aus Edelstahl usw.,
- die Verlegung im Rohrgraben.

**4.3.10 GGG-FF-Stück DN 100, Länge 200mm**
Flanschstück FF-Stück, innen und außen
Epoxydharzbeschichtung für Trinkwasser DIN EN 545,
Flansch DIN EN 1092-2, PN 16,
DN '100'
, Länge 200mm
Menge: 2,000 St

**4.3.20 GGG-FF-Stück DN 80, Länge 1000mm**
Flanschstück FF-Stück, innen und außen
Epoxydharzbeschichtung für Trinkwasser DIN EN 545,
Flansch DIN EN 1092-2, PN 16,
DN '80'
, Länge 1000mm
Menge: 1,000 St

**4.3.30 GGG-FF-Stück DN 80, Länge 500mm**
Flanschstück FF-Stück, innen und außen
Epoxydharzbeschichtung für Trinkwasser DIN EN 545,
Flansch DIN EN 1092-2, PN 16,
DN '80'
, Länge 500mm
Menge: 1,000 St

**4.3.40 GGG-FF-Stück DN 80, Länge 200mm**
Flanschstück FF-Stück, innen und außen
Epoxydharzbeschichtung für Trinkwasser DIN EN 545,
Flansch DIN EN 1092-2, PN 16,
DN '80'
, Länge 200mm
Menge: 1,000 St

**4.3.50 GGG-FFK-Stück DN 80/45°**
FFK-Stück, innen und außen Epoxydharzbeschichtung für
Trinkwasser DIN EN 545, Flansch DIN EN 1092-2, PN 16,
DN '80/45°'
Menge: 2,000 St

**4.3.60 GGG-FFR-Stück DN 200/100**
FFR-Stück, innen und außen Epoxydharzbeschichtung für
Trinkwasser DIN EN 545, Flansch DIN EN 1092-2, PN 16,
DN '200/100'
Menge: 1,000 St

**4.3.70 GGG-FFR-Stück DN 125/100**
FFR-Stück, innen und außen Epoxydharzbeschichtung für
Trinkwasser DIN EN 545, Flansch DIN EN 1092-2, PN 16,
DN '125/100'
Menge: 1,000 St

**4.3.80 GGG-FFR-Stück DN 80/50**
FFR-Stück, innen und außen Epoxydharzbeschichtung für
Trinkwasser DIN EN 545, Flansch DIN EN 1092-2, PN 16,
DN '80/50'
Menge: 1,000 St

**4.3.90 GGG, XR-Stück DN 100/80**
GGG, XR-Stück DN 100/80,
innen und außen Epoxydharzbeschichtung für
Trinkwasser DIN EN 545, Flansch DIN EN 1092-2, PN 16,
DN '100/80'
Menge: 1,000 St

**4.3.100 GGG-T-Stück DN 100/100**
T-Stück, innen und außen Epoxydharzbeschichtung für
Trinkwasser DIN EN 545, Flansch DIN EN 1092-2, PN 16,
DN '100/100'
Menge: 2,000 St

**4.3.110 GGG-T-Stück DN 100/80**
T-Stück, innen und außen Epoxydharzbeschichtung für
Trinkwasser DIN EN 545, Flansch DIN EN 1092-2, PN 16,
DN '100/80'
Menge: 2,000 St

**4.3.120 GGG-N-Stück DN 80**
N-Stück, innen und außen Epoxydharzbeschichtung für
Trinkwasser DIN EN 545, Flansch DIN EN 1092-2, PN 16,
DN '80'
Menge: 1,000 St

**4.3.130 GGG-N-Stück DN 80 mit Nabe 3x2"**
N-Stück mit Nabe 3x2", innen und außen Epoxydharzbeschichtung für Trinkwasser
DIN EN 545, Flansch DIN EN 1092-2, PN 16,
DN '80'
Menge: 1,000 St

**4.3.140 Muffenstopfen 2" zum Verschließen der Anschlüsse am N-Stück**
Menge: 2,000 St

**4.3.150 GGG-Q-Stück DN 80**
Q-Stück, innen und außen Epoxydharzbeschichtung für
Trinkwasser DIN EN 545, Flansch DIN EN 1092-2, PN 16,
DN '80'
Menge: 1,000 St

#### Abschnitt 4.4 PE-Formteile

*Hinweis: Formstücke aus PE-HD*
Formstücke aus PE-HD
In die EP sind einzurechnen:

- liefern, abladen, erforderlichenfalls zwischenlagern
  und im Baufeld transportieren,
- Montage inkl. aller Dichtungselemente, Schrauben,
  Muttern usw.,
- Herstellen der erforderlichen Schweißverbindung inkl.
  Schweißmuffen,
- die Verlegung im Rohrgraben.

**4.4.10 UAN 2"/d63 Universal-Übergangsadapter PE-HD / Messing mit Außengewinde**
UAN 2"/d63 Universal-Übergangsadapter PE-HD / Messing mit Außengewinde

Knotenpunkt 3
Menge: 1,000 St

**4.4.20 T-Stück, reduziert PE-HD d110/63**
Elektroschweißfitting, PE Formteil T-Stück egal bzw.
reduziert
d '110/63'
Menge: 1,000 St

**4.4.30 Winkel PE-HD d110/45°**
Elektroschweißfitting, PE Formteil
d '90/45°'
Menge: 7,000 St

**4.4.40 Winkel PE-HD d63/45°**
Elektroschweißfitting, PE Formteil
d '90/45°'
Menge: 1,000 St

**4.4.50 Winkel PE-HD d110/30°**
Elektroschweißfitting, PE Formteil
d '90/45°'
Menge: 1,000 St

**4.4.60 Einschweißbund mit Losflansch DN 100/d110**
Einschweißbund mit Stahlflansch
DN '100' /d

'110'
Menge: 9,000 St

**4.4.70 Einschweißbund mit Losflansch DN 80/d90**
Einschweißbund mit Stahlflansch
DN '80' /d

'90'
Menge: 2,000 St

**4.4.80 Einschweißbund mit Losflansch DN 50/d63**
Einschweißbund mit Stahlflansch
DN '50' /d

'63'
Menge: 3,000 St

#### Abschnitt 4.5 Armaturen

*Hinweis: Armaturen aus ducktilem Gußeisen nach Vorgabe des AG.*
Armaturen aus ducktilem Gußeisen nach Vorgabe des AG.
In die EP sind einzurechnen:

- liefern, abladen, erforderlichenfalls zwischenlagern
  und im Baufeld transportieren.
- Montage inkl. aller Dichtungselemente, Schrauben,
  Muttern aus Edelstahl usw.

**4.5.10 Absperrschieber DN 100**
Absperrschieber weichdichtend mit beidseitigem Flansch nach EN 1092-2

Keil und Keilmutter vollflächig vulkanisiert. Keilmutter durch Formschluss und Elastomer-Einbettung flexibel, vibrationsdämpfend und spielfrei mit dem Keil verbunden. Gewindelänge Keilmutter ≥ 1,2 x Spindeldurchmesser. Keilführung aus verschleißfestem Kunststoff mit hoher Gleiteigenschaft gewährleistet einen geringen Verschleiß und minimale Schließdrehmomente.
Spindel mit gerolltem Gewinde und im Bereich der O-Ring Abdichtung glattgewalzt. Wartungsfreie Spindelabdichtung durch 5-fach O-Ring Abdichtung. O-Ringträger durch Doppelbajonett mit allseitig beschichtetem Schieberoberteil korrosionssicher verbunden. Beidseitige, reibungsarme Lagerung der Bundspindel auf Gleitscheiben aus POM. Großflächiger Kantenschutz aus PE schützt Armatur bei Lagerung und Transport.
Rundgewindeanschluss am Oberteil zur stiftlosen Befestigung der Hawle Einbaugarnitur.
Prüfgrundlagen: EN 1074-1, EN 1074-2 und EN 12266-1
Baulänge: Grundreihe 15 nach EN 558-1

Material:
Gehäuse: GJS-400, Korrosionsschutz durch Epoxidharz-Pulverbeschichtung innen und außen gemäß Gütesicherung RAL-GZ 662 der Gütegemeinschaft Schwerer Korrosionsschutz – GSK unter Berücksichtigung der DIN 3476-1 (Schichtdicke: min. 0,25 mm, Porenfreiheit bei 3 kV, Haftung innen und außen min. 16 N/mm² nach Heißwasserlagerung, Nachweis der Trinkwassertauglichkeit, Fremdüberwachung durch neutrales Prüfinstitut)
Spindel: nichtrostender Duplexstahl
Keilmutter: Messing
Keil: GJS-400, mit Keilmutter vulkanisiert mit EPDM gemäß KTW-BWGL für Trinkwasser

Inkl. Straßenkappe aus Guss und höhenverstellbar,
einschl. Tragplatte DIN 19720, für
Wasserleitung DIN 4056 für Absperrarmatur Nenngröße 1,
Oberflächenschutz nach Wahl des AN.

Mit dazugehöriger Teleskopeinbaugarnitur, stufenlos mit
Auszugsicherung komplett, Farbe blau

Medium: Trinkwasser
DN '100'
, PN 10/16

Hersteller Fa. Hawle Typ E3 (470) oder AVK oder gleichwertig.
Menge: 5,000 St

**4.5.20 Absperrschieber DN 80**
Absperrschieber weichdichtend mit beidseitigem Flansch nach EN 1092-2

Keil und Keilmutter vollflächig vulkanisiert. Keilmutter durch Formschluss und Elastomer-Einbettung flexibel, vibrationsdämpfend und spielfrei mit dem Keil verbunden. Gewindelänge Keilmutter ≥ 1,2 x Spindeldurchmesser. Keilführung aus verschleißfestem Kunststoff mit hoher Gleiteigenschaft gewährleistet einen geringen Verschleiß und minimale Schließdrehmomente.
Spindel mit gerolltem Gewinde und im Bereich der O-Ring Abdichtung glattgewalzt. Wartungsfreie Spindelabdichtung durch 5-fach O-Ring Abdichtung. O-Ringträger durch Doppelbajonett mit allseitig beschichtetem Schieberoberteil korrosionssicher verbunden. Beidseitige, reibungsarme Lagerung der Bundspindel auf Gleitscheiben aus POM. Großflächiger Kantenschutz aus PE schützt Armatur bei Lagerung und Transport.
Rundgewindeanschluss am Oberteil zur stiftlosen Befestigung der Hawle Einbaugarnitur.
Prüfgrundlagen: EN 1074-1, EN 1074-2 und EN 12266-1
Baulänge: Grundreihe 15 nach EN 558-1

Material:
Gehäuse: GJS-400, Korrosionsschutz durch Epoxidharz-Pulverbeschichtung innen und außen gemäß Gütesicherung RAL-GZ 662 der Gütegemeinschaft Schwerer Korrosionsschutz – GSK unter Berücksichtigung der DIN 3476-1 (Schichtdicke: min. 0,25 mm, Porenfreiheit bei 3 kV, Haftung innen und außen min. 16 N/mm² nach Heißwasserlagerung, Nachweis der Trinkwassertauglichkeit, Fremdüberwachung durch neutrales Prüfinstitut)
Spindel: nichtrostender Duplexstahl
Keilmutter: Messing
Keil: GJS-400, mit Keilmutter vulkanisiert mit EPDM gemäß KTW-BWGL für Trinkwasser

Inkl. Straßenkappe aus Guss und höhenverstellbar,
einschl. Tragplatte DIN 19720, für
Wasserleitung DIN 4056 für Absperrarmatur Nenngröße 1,
Oberflächenschutz nach Wahl des AN.

Mit dazugehöriger Teleskopeinbaugarnitur, stufenlos mit
Auszugsicherung komplett, Farbe blau

Medium: Trinkwasser
DN '80'
, PN 10/16

Hersteller Fa. Hawle Typ E3 (470) oder AVK oder gleichwertig.
Menge: 1,000 St

**4.5.30 Absperrschieber DN 50**
Absperrschieber weichdichtend mit beidseitigem Flansch nach EN 1092-2

Keil und Keilmutter vollflächig vulkanisiert. Keilmutter durch Formschluss und Elastomer-Einbettung flexibel, vibrationsdämpfend und spielfrei mit dem Keil verbunden. Gewindelänge Keilmutter ≥ 1,2 x Spindeldurchmesser. Keilführung aus verschleißfestem Kunststoff mit hoher Gleiteigenschaft gewährleistet einen geringen Verschleiß und minimale Schließdrehmomente.
Spindel mit gerolltem Gewinde und im Bereich der O-Ring Abdichtung glattgewalzt. Wartungsfreie Spindelabdichtung durch 5-fach O-Ring Abdichtung. O-Ringträger durch Doppelbajonett mit allseitig beschichtetem Schieberoberteil korrosionssicher verbunden. Beidseitige, reibungsarme Lagerung der Bundspindel auf Gleitscheiben aus POM. Großflächiger Kantenschutz aus PE schützt Armatur bei Lagerung und Transport.
Rundgewindeanschluss am Oberteil zur stiftlosen Befestigung der Hawle Einbaugarnitur.
Prüfgrundlagen: EN 1074-1, EN 1074-2 und EN 12266-1
Baulänge: Grundreihe 15 nach EN 558-1

Material:
Gehäuse: GJS-400, Korrosionsschutz durch Epoxidharz-Pulverbeschichtung innen und außen gemäß Gütesicherung RAL-GZ 662 der Gütegemeinschaft Schwerer Korrosionsschutz – GSK unter Berücksichtigung der DIN 3476-1 (Schichtdicke: min. 0,25 mm, Porenfreiheit bei 3 kV, Haftung innen und außen min. 16 N/mm² nach Heißwasserlagerung, Nachweis der Trinkwassertauglichkeit, Fremdüberwachung durch neutrales Prüfinstitut)
Spindel: nichtrostender Duplexstahl
Keilmutter: Messing
Keil: GJS-400, mit Keilmutter vulkanisiert mit EPDM gemäß KTW-BWGL für Trinkwasser

Inkl. Straßenkappe aus Guss und höhenverstellbar,
einschl. Tragplatte DIN 19720, für
Wasserleitung DIN 4056 für Absperrarmatur Nenngröße 1,
Oberflächenschutz nach Wahl des AN.

Mit dazugehöriger Teleskopeinbaugarnitur, stufenlos mit
Auszugsicherung komplett, Farbe blau

Medium: Trinkwasser
DN '50'
, PN 10/16

Hersteller Fa. Hawle Typ E3 (470) oder AVK oder gleichwertig.
Menge: 1,000 St

**4.5.40 Be- und Entlüftungsgarnitur DN 80**
Be- und Entlüftungsgarnitur mit Be- und
Entlüftungsventil
HaVent
DN '80'

Erzeugnis Hawle (Best. Nr. 992) oder gleichwertig:
Automatisches Be- und Entlüftungsventil mit Standrohr
aus nichtrostendem Stahl (Schachtersatz) Material:
GJS-400 (GGG-40), schwerer Korrosionsschutz durch
Hawle-Eopoxy-Pulverbeschichtung innen und außen
beschichtet gemäß DIN 3476 (P) und DIN 30677-2
(Schichtdicke >250µm, Porenfreiheit bei 3000 V, Haftung
innen und außen > 12 N/mm² nach Heißwasserlagerung),
Dichtungen: EPDM, Ventil: HaVent, Standrohr aus
nichtrostendem Stahl zum Ober- und Unterflureinbau
geeignet, Standrohr mit Entleerung, Einsatzbereich
Trinkwasser Flanschanschluss Betriebsbereich: 0- 16 bar
mit maximaler Entlüftungsleistung von 700 m³/h  incl.
Zubehör: Schmutz und Verdrehsicherung,
Spül-/Entnahmegarnitur, Straßenkappe mit Deckel und
Tragplatte aus Beton, Sickerelement  Einbau nach
Hinweisen des Herstellers zum Ablaufen des Regenwassers
ist das Standrohr von der Leitung bis zur Haube mit
einer Sickerpackung zu umgeben.

Mit dazugehöriger Straßenkappe aus Guss und
höhenverstellbar und Tragplatte aus Kunststoff.
Menge: 1,000 St

**4.5.50 Unterflurhydrant, Form AD, DN 80, mit Rückeinspeisung**
Unterflurhydrant mit zusätzlicher Kugelabsperrung (Form
AD nach DIN3221)
nach DIN EN 14339
Mit DIN DVGW -Baumusterprüfzertifikat für Trinkwasser
und CE-Zulassung
DN080 / PN16
Flanschanschlussmaße nach DIN1092-2, Rohrdeckung 1,5 m,
Rückeinspeisung möglich

Zusätzliche Kugelabsperrung mit Kugelabsperrring und
formstabiler Kugel für die Reparatur, Wartung und
Austausch des Gehäuseoberteils oder des Gestänges unter
vollem Betriebsdruck als Ersatz für vorgebauten
Hydrantenschieber.
Kugellabsperrring durch Bayonet-Verschluss im
Kugelgehäuse fest gelagert
Im Gehäuse verpresster Ventilsitzring für dauerhafte
Abdichtung.
Radial dichtender Ventilsitz mit Druckwasserschutz und
automatischer vollständiger Entleerung. Alle
Gewindeverbindungen sind mit Gewindesacklöchern zur
Vermeidung von Verunreinigungen und Korrosion versehen.
Zweifache Spindelabdichtung, bestehend aus einem
Abstreifer und einer Buchse als Gleitlager mit drei
O-Ringen.
Lose gelagerte und einzeln auszutauschende
Spindelmutter.
Spindel mit gerolltem Gewinde und prägepolierten Schaft
für hohe Festigkeit und Langlebigkeit.
Spindellagerung mit Polyamid Gleitscheiben für einfache
und leichtgängige Betätigung.
Klaue mit Verriegelungsnocken für das Standrohr.
Schmutzabweiser unter der Klaue verhindert das
Eindringen von Schmutzpartikeln und sorgt für
einwandfreie Funktion.
Integrierte Gestängesicherung.
Rohrdeckung und Art der Absperrung ist durch Markierung
im Gusskörper im eingebauten Zustand erkennbar.
Zusätzliche UV-, witterungs- und alterungsbeständige
Kennzeichnungsscheibe zur Erkennung weiterer Merkmale
nach DIN 14339 (Fabrikat, Anzahl Umdrehungen, Art der
Absperrung und Gestängesicherung) im eingebauten
Zustand
Kv Wert 147m³/h nach EN14339
MOT 105Nm, mST 210Nm
Restwassermenge < 100ml
Anzahl unwirksame Umdrehungen vor Einsetzen der
Strömung: 3
Gesamtumdrehungen bis zur vollständigen Offenstellung:
11

Werkstoffe der Bauteile

Mantelrohr, Abschlusskappe, Klaue, Ventilkegel und
Vierkantschoner aus EN GJS 400-15/500-07 nach DIN EN
1563
Vollständig mit PUR (Polyurethan) vulkanisierter
Ventilkegel für maximalen Memoryeffekt
Kugelabsperrring optimal korrosionsgeschützt durch
vollständige Vulkanisation mit EPDM
Klauendeckel aus EN GJL 200/250 mit verzinkter Kette
Verbindungselemente aus nichtrostendem Stahl A2 nach
ISO 3506
Ventilspindel aus nichtrostendem Stahl mit min. 13% Cr
Spindelmutter aus UBA zugelassenem Messing CW724R
Ventilsitzring und Lagerbuchse aus entzinkungsfreiem
und UBA zugelassenem Messing CW511L

Korrosionsschutz:

Beschichtung innen und außen EKB (Epoxidbeschichtung)
nach DIN 30677-2, GSK zugelassen.

Für Trinkwasser und neutrale Flüssigkeiten bis max. 60°
C
Prüfgrundlagen: DIN EN 10741+6; DVGW W386-P
Hydraulische Tests nach DIN EN 1074-6 und DVGW W386-P
Alle medienberührten Teile erfüllen die Anforderungen
gemäß UBA Leitlinien, KTW und DVGW Arbeitsblatt W 270
(bakteriologisch unbedenklich)

Ausführung entspricht AVK Unterflurhydrant Modell
Mittelmann L7 Serie 35/81 oder gleichwertig

AVK Armaturen GmbH
Schillerstraße 50
42489 Wülfrath
www.avk-armaturen.de
Zubehör:
Flexdrain Sickerpackung
Klauen,
Spindelverlängerungen,
Klauenverschluss,
Betätigungsschlüsse,

Inkl. Straßenkappe Material Guss, höhenverstellbar
einschl. Tragplatte
DIN 19720, für Wasserleitung DIN 4055 für
Unterflurhydrant
DN 80, Oberflächenschutz nach Wahl des AN.
Menge: 1,000 St

**4.5.60 Unterflurhydrant, Form A, DN 80**
Unterflurhydrant 5000 nach DIN 3221 Teil 1,
Erzeugnis 'vonRoll INFRATEC oder gleichwertige',

Form A, PN 16, DN 80 Unterflurhydrant 5000 nach DIN
3221, Rohrdeckung 1,5 m. Prüfung nach DIN 3230, Teil 4
Gehäuse GGG 50 (Werkstoff -Nr. 0.7050), schwerer
Korrosionsschutz innen und außen mittels
EPOXY-Dickschicht (Wirbelsinterverfahren EWS) nach
GSK-Vorschrift min 250 nano m (DIN 3476, DIN 30677,
Teil 2) blau RAL 5017 allseitig gummierter Kegel,
integrierte Schutzkappe Mindestvolumenstrom 110 m³/h
Spindel X20Cr13(Werkstoff -Nr. 1.4021 Druckrohr X5CrNi
189 (Werkstoff 1.4301) Schrauben und Muttern
nichtrostender Stahl(Werkstoff-Nr.1.40301)
Kunststoffgleitscheibe Doppelabsperrung durch hochfeste
Kunststoffkugel sichere Entwässerung,
Entwässerungsbohrung ist mit Epoxid-Deckschicht
versehen. Gemäß DVGW Richtlinie sind ab Drücken von 10
bar grundsätzlich Dichtungen mit Stahleinlage zu
verwenden.  Dichtungen mit Stahleinlage

Hersteller: vonRoll hydrotec - Figur 5527

Inkl. Straßenkappe aus Guss und höhenverstellbar
einschl. Tragplatte DIN 19720, für Wasserleitung DIN
4055 für
Unterflurhydrant
DN 80, Oberflächenschutz nach Wahl des AN.
Menge: 2,000 St

#### Abschnitt 4.6 Anbindungen

*Hinweis: Erschwerniszuschlag für die Einbindung der neuen*
Erschwerniszuschlag für die Einbindung der neuen
Trinkwasserversorgungsleitung an die vorhandene in
Betrieb befindliche Versorgungsleitung.
Diese Position gilt nicht bei der Einbindung /
Umbindung
von Hausanschlussleitungen sondern nur für
Versorgungsleitungen.

**4.6.10 Erschwerniszus. Einbindung DN 100 - DN 200, Trinkwasser**
Zuschlag für Mehrleistungen beim Anschluss von
vorhandenen Trinkwasserleitung an die neu verlegte TWL
einschl. aller Schweiß-, Schraub, Steck- sowie
Nebenarbeiten, den dafür erforderlichen Rohrschnitten,
eventuell erforderlichen Pass- und Formstücken zum
lage-, höhen- und achsgleichen Anschluss und Aufwand
für die Abstimmung mit dem WAL Betrieb zur Außer- und
Inbetriebnahme der Bestandsleitung.

Material der vorh. VL: GG, GGG, PE, Stahl, AZ oä.
 Abmessungen der vorh. VL: DN 100 / d 110 - DN 200 / d
225

Knotenpunkte 1, 6, 7
Menge: 3,000 St

#### Abschnitt 4.7 Allgemeine Arbeiten

**4.7.10 Betonwiderlager herstellen GW 310**
Betonwiderlager herstellen nach GW 310.
Beton für Widerlager liefern und am Anschluss an vorh.
Leitung einbauen, einschließlich der dafür notwendigen
Schalung und Berechnung der Größe des Widerlagers gemäß
DVGW GW 310. Eine statische Berechnung ist auf
Verlangen des AG durch den AN vorzulegen. (Aufbau,
Vorhalten, Abbau der Schalung)
Menge: 3,000 St

**4.7.20 Hinweisschild Hydrant / Be- und Entlüftung**
Hinweisschild DIN 4066 für Hydranten und / oder Be- und
Entlüftungsgarnituren inkl. Pfosten

Die Beschilderung und Pfosten sind kostenpflichtig beim
TW-Netzservice des WAL-Betrieb zu beziehen

Die Preisliste hierzu ist unter folgendem Link
herunterzuladen:

https://wal-betrieb.de/de/downloads.html

Anspechpartner :

Herr Sören Paulusch
Email: netzservice@wal-betrieb.de
Tel: (01 51) 16 74 22 50

Beschilderung an Pfosten befestigen.
Diese Positionen enthalten alle Leistungen und
Materialien zur Befestigung der Hinweisschilder am
Schilderpfosten sowie den Einbau der Schilderpfosten.
Abgerechnet wird nach Stückzahl eingebauter Schilder.
Menge: 4,000 St

**4.7.30 Hinweisschild Schieber**
Hinweisschild DIN 4067 für Wasser inkl. Pfosten. Wenn
nicht anders beschrieben, entfällt die Beschilderung
für sämtliche VAS.

Die Beschilderung und Pfosten sind kostenpflichtig beim
TW-Netzservice des WAL-Betrieb zu beziehen

Die Preisliste hierzu ist unter folgendem Link
herunterzuladen:

https://wal-betrieb.de/de/downloads.html

Anspechpartner :

Herr Sören Paulusch
Email: netzservice@wal-betrieb.de
Tel: (01 51) 16 74 22 50

Beschilderung an Pfosten befestigen.
Diese Positionen enthalten alle Leistungen und
Materialien zur Befestigung der Hinweisschilder am
Schilderpfosten sowie den Einbau der Schilderpfosten.
Abgerechnet wird nach Stückzahl eingebauter Schilder.
Menge: 7,000 St

**4.7.40 Einpflasterung Schieber- / Hydrantenkappen**
Schieberkappen und Hydrantenkappen einpflastern
inklusive Betonrahmen

Betonrahmen rund (z.B.: Schachtringe) für Straßenkappen
liefern und einbauen, einschließlich Erdarbeiten.
Nach Setzen des Betonrahmens ist die Straßenkappe
einzupflastern, wobei folgender Aufbau gefordert ist:

- 10 cm Kleinpflaster in Beton gesetzt
- 15 cm Schottertragschicht 0/45 mit
  mindestens EV2= 80 MN/m²

Abgerechnet wird pro Stück.
Menge: 1,000 St

**4.7.50 Druckrohrleitung, Trinkwasser molchen, d 110 PE**
Druckrohrleitung für Trinkwasser in Teilabschnitten molchen,
inklusive aller erforderlichen Formteile und Armaturen (Molchschleuse) nach Wahl des AN.

für Dimension

d '110'
Menge: 412,000 m

**4.7.60 Druckrohrleitung, Trinkwasser molchen, d 90 PE**
Druckrohrleitung für Trinkwasser in Teilabschnitten molchen,
inklusive aller erforderlichen Formteile und Armaturen (Molchschleuse) nach Wahl des AN.

für Dimension

d '90'
Menge: 5,000 m

**4.7.70 Druckrohrleitung, Trinkwasser molchen, d 63 PE**
Druckrohrleitung für Trinkwasser in Teilabschnitten molchen,
inklusive aller erforderlichen Formteile und Armaturen (Molchschleuse) nach Wahl des AN.

für Dimension

d '63'
Menge: 51,000 m

**4.7.80 Druckprüfung, Rohrleit.Wasser, in Teilstrecken, d 110 PE**
Innendruckprüfung DIN EN 805, Verfahren nach Wahl des
AN, an Druckrohrleitungen für Wasser aus PE-HD, PN 10,
Prüfdruck STP :  MDP+ 5 bar bzw. x 1,5 der niedrigere
Wert ist maßgebend Prüfung in Teilstrecken,
für Dimension

d '110'

Für die Druckprüfung ist zwingend WAL-B TW-Netzservice
zu beauftragen. Das entsprechende Angebot zur
Baumaßnahme kann unter folgendem Link heruntergeladen
werden:

https://wal-betrieb.de/de/downloads.html

Ansprechpartner:

Herr Steve Krengel
Email: netzservice@wal-betrieb.de
Tel: (01 51) 21 27 68 58

Der Baubetrieb hat für diese Leistungen zwingend
TW-Netzservice zu binden. Eine Koordinierungszulage
wird hierzu nicht gewährt. Mit dem TW-Netzservice
ist wie mit jedem anderen Nachunternehmer zu
verfahren.
Menge: 412,000 m

**4.7.90 Druckprüfung, Rohrleit.Wasser, in Teilstrecken, d 90 PE**
Innendruckprüfung DIN EN 805, Verfahren nach Wahl des
AN, an Druckrohrleitungen für Wasser aus PE-HD, PN 10,
Prüfdruck STP :  MDP+ 5 bar bzw. x 1,5 der niedrigere
Wert ist maßgebend Prüfung in Teilstrecken,
für Dimension

d '90'

Für die Druckprüfung ist zwingend WAL-B TW-Netzservice
zu beauftragen. Das entsprechende Angebot zur
Baumaßnahme kann unter folgendem Link heruntergeladen
werden:

https://wal-betrieb.de/de/downloads.html

Ansprechpartner:

Herr Steve Krengel
Email: netzservice@wal-betrieb.de
Tel: (01 51) 21 27 68 58

Der Baubetrieb hat für diese Leistungen zwingend
TW-Netzservice  zu binden.  Eine
Koordinierungszulage
wird hierzu nicht gewährt. Mit dem TW-Netzservice
ist wie mit jedem anderen Nachunternehmer zu
verfahren.
Menge: 5,000 m

**4.7.100 Druckprüfung, Rohrleit.Wasser, in Teilstrecken, d 63 PE**
Innendruckprüfung DIN EN 805, Verfahren nach Wahl des
AN, an Druckrohrleitungen für Wasser aus PE-HD, PN 10,
Prüfdruck STP :  MDP+ 5 bar bzw. x 1,5 der niedrigere
Wert ist maßgebend Prüfung in Teilstrecken,
für Dimension

d '63'

Für die Druckprüfung ist zwingend WAL-B TW-Netzservice
zu beauftragen. Das entsprechende Angebot zur
Baumaßnahme kann unter folgendem Link heruntergeladen
werden:

https://wal-betrieb.de/de/downloads.html

Ansprechpartner:

Herr Steve Krengel
Email: netzservice@wal-betrieb.de
Tel: (01 51) 21 27 68 58

Der Baubetrieb hat für diese Leistungen zwingend
TW-Netzservice  zu binden.  Eine
Koordinierungszulage
wird hierzu nicht gewährt. Mit dem TW-Netzservice
ist wie mit jedem anderen Nachunternehmer zu
verfahren.
Menge: 51,000 m

**4.7.110 Visuelle Druckprüfung d 110 PE**
*** Pauschalposition
Visuelle Druckprüfung nach DIN EN 805
an Druckrohrleitungen für Wasser für Rohrleitungen aus
PE nach Einbau der Druckleitung d 110 PE  inklusiver
Materialübergänge und Armaturen
Menge: 1,000 PSCH

**4.7.120 Visuelle Druckprüfung d 90 PE**
*** Pauschalposition
Visuelle Druckprüfung nach DIN EN 805
an Druckrohrleitungen für Wasser für Rohrleitungen aus
PE nach Einbau der Druckleitung d 90 PE  inklusiver
Materialübergänge und Armaturen
Menge: 1,000 PSCH

**4.7.130 Visuelle Druckprüfung d 63 PE**
*** Pauschalposition
Visuelle Druckprüfung nach DIN EN 805
an Druckrohrleitungen für Wasser für Rohrleitungen aus
PE nach Einbau der Druckleitung d 63 PE  inklusiver
Materialübergänge und Armaturen
Menge: 1,000 PSCH

**4.7.140 Druckrohrleitung, Trinkwasser, spülen, desinfiz., d 110 PE**
Druckrohrleitung für Trinkwasser vor Inbetriebnahme
spülen, desinfizieren DVGW W 291,  Entkeimungsmittel:
Herlisil,
Anzahl 'nach Festlegung des AN'

für Dimension

d '110'

Die Wasserentnahmestelle ist im Vorfeld mit dem
Netzmeister,
Herrn Lode, abzustimmen.
Die Leistungen enhalten sämtliche, zur fachgerechten
Ausführung notwendigen Materialien und Formteile.
Menge: 412,000 m

**4.7.150 Druckrohrleitung, Trinkwasser, spülen, desinfiz., d 90 PE**
Druckrohrleitung für Trinkwasser vor Inbetriebnahme
spülen, desinfizieren DVGW W 291,  Entkeimungsmittel:
Herlisil,
Anzahl 'nach Festlegung des AN'

für Dimension

d '90'

Die Wasserentnahmestelle ist im Vorfeld mit dem
Netzmeister,
Herrn Lode, abzustimmen.
Die Leistungen enhalten sämtliche, zur fachgerechten
Ausführung notwendigen Materialien und Formteile.
Menge: 5,000 m

**4.7.160 Druckrohrleitung, Trinkwasser, spülen, desinfiz., d 63 PE**
Druckrohrleitung für Trinkwasser vor Inbetriebnahme
spülen, desinfizieren DVGW W 291,  Entkeimungsmittel:
Herlisil,
Anzahl 'nach Festlegung des AN'

für Dimension

d '63'

Die Wasserentnahmestelle ist im Vorfeld mit dem
Netzmeister,
Herrn Lode, abzustimmen.
Die Leistungen enhalten sämtliche, zur fachgerechten
Ausführung notwendigen Materialien und Formteile.
Menge: 51,000 m

**4.7.170 Keimfreimachung Einbindungen Ortsnetzleitungen**
*** Pauschalposition
Keimfreimachung der neuen Formteile und Armaturen sowie
der Anschlussbereiche der Einbindungen der
Ortsnetzleitungen.

Armaturen und Formstücke sind durch örtliche
Desinfektionsmaßnahmen nach DVGW W291 vor der Montage
keimfrei zu machen.
Menge: 1,000 PSCH

**4.7.180 Hygienenachweis**
Für den Hygienenachweis der neu verlegten TW-Leitung
ist das Labor SGL in Lauchhammer zu beauftragen.
Die Untersuchung muss zwingend zusätzlich die
Untersuchung auf Pseudomonaden sowie auf Enterokokken
enthalten.
Menge: 1,000 St

**4.7.190 Provisorium Parallelbetrieb TWL**
Provisorium für den Parallelbetrieb der TWL  nach der
Freigabe alter und neuer TWL zur Gewährleistung der
Versorgungssicherheit während der Umbindung der TW-HA,
incl. eventueller Bauunterbrechung für den Zeitraum der
Umschlussarbeiten der TW-HA.
Menge: 1,000 St

**4.7.200 Rückbau aller oberirdisch sichtbarenTeile, TW**
Rückbau aller nicht mehr funktionstüchtigen oberirdisch
sichtbaren Teile (Trinkwasser) von Schiebern,
Ventilanbohrschellen, Hydranten und dazugehörige
Beschilderung usw. inklusive Wiederherstellung der
Oberflächenbefestigung entsprechend der Örtlichkeit.

Es sind alle im Zuge der Maßnahme außer Betrieb gehende
Einbauten auszubauen.

Material ist entsprechend zu entsorgen.
Abrechnung auf Nachweis.
Menge: 8,000 St

**4.7.210 Fotodokumentation**
*** Pauschalposition
Fotodokumentation sämtlicher Einbindungen und
Schieberkreuze zur Vorlage und Freigabe  durch den AG.
Der AG behält sich vor, bei nicht Vorlage der
Dokumentation nachrichtlich entsprechende Stellen durch
und auf Kosten des AN freilegen zu lassen.
Menge: 1,000 PSCH

### Bereich 5 Grabenlose Rohrverlegung TW

#### Abschnitt 5.1 Spülbohrverfahren

*Hinweis: Zur Einschätzung der Baugrundverhältnisse ist das*
Zur Einschätzung der Baugrundverhältnisse ist das
beigefügte Baugrundgutachten zu beachten. Die Verlegung
in geschlossener Bauweise hat im steuerbaren
horizontalen Spülbohrverfahren für Gas und
Wasserrohrleitungen nach DVGW Regelwerk, Arbeitsblatt
GW 321 zu erfolgen.

Die Größe und Anzahl der  Montagegruben sind auf ein
technologisch bedingtes Minimum zu reduzieren und
werden bis auf die Oberfläche nicht gesondert vergütet.
Eine erforderliche Aufweitung der Start- und
Zielbaugruben zur Montagegrube wird separat vergütet.

Eventuell vorhandene Fremdleitungen sind bei der
Festlegung der Größe der Montagegruben zu beachten.
Für die Erd- und Verbauarbeiten sind bei der Auswahl
der Bautechnologie die teilweise beengten
Platzverhältnisse zu berücksichtigen. Für die Rohre
muss ein DVGW - Zertifikat und eine Zulassung für
Verlegung im Spülbohrverfahren nach nach DVGW GW 321
vorliegen. Richtungsänderungen sind nach dem
zulässigen Krümmungsradien nach GW 321 auszuführen.

Erdarbeiten für Montagegruben werden nicht separat
vergütet.

Die maximale Verlegetiefe liegt, wenn nicht anders
beschrieben bei 1,75m. Wenn aus Gründen querender
Medien oder anderer Erfordernisse eine tiefere
Verlegung notwendig wird, ist dieses im Vorfeld mit dem
AG abzustimmen.

Die Abrechnung der Rohrlänge erfolgt nach
Bestandsvermessung.

**5.1.10 Baustelleneinrichtung Spülbohrverfahren**
*** Pauschalposition
Zusätzliche Baustelleneinrichtung für die Ausführung
des Rohrvortriebs einrichten, vorhalten, umsetzen und
wieder entsorgen. Hierzu Geräte, Werkzeuge, Materialien
und sonstige Betriebsmittel, die zur Durchführung des
Spülbohrverfahrens erforderlich sind auf die Baustelle
bringen, bereitstellen und betriebsfertig aufstellen.
Vorhalten und Unterhalten, einschließlich aller dafür
notwendigen Arbeiten während der gesamten Bauzeit.
Baustelle nach Beendigung der Arbeiten räumen, hierzu
alle Geräte, Werkzeuge, Materialien und sonstige
Betriebsmittel abbauen und abfahren.
Menge: 1,000 PSCH

**5.1.20 Gesteuerter Rohrvortrieb im Spülbohrverfahren d 110 incl. Start-und Zielgruben**
Gesteuerter Rohrvortrieb im Spülbohrverfahren unter
Straßen, unter Beachtung des Baugrundgutachtens, incl.
Start- und Zielgruben nach Wahl des AN, ab
Oberflächenabtrag, Behinderungen durch parallelliegende
Fremdleitungen sind in die EP mit einzurechnen.
Querende Medien gemäß Leitungsauskünfte sind mittels
Suchschachtung zu erkunden. Der Oberflächenaufbruch und
Wiederherstellung wird gesondert vergütet.
Einschließlich Pilotbohrung, erforderliche Aufweitung
sowie liefern, Montage und Einzug des Medienrohres

HDPE d 110 PE 100 RC, Typ 1 nach PAS 1075, SDR 11, PN
16

für Trinkwasser incl. Zusatz und Entsorgung von
geeigneter  Bohrsuspension und incl. aller
Installationsarbeiten wie Schweißnähte, Setzen von
Muffen und Endkappen, einschließlich Verpressen evtl.
entstandener Hohlräume. Incl. technologisch
erforderliche Mehrlänge für den Einzug mittels
Spülbohrverfahren vor Ort, incl. Verbindung:
Heizelement-Stumpfschweißung. Lieferung des
Medienrohres
wird nicht gesondert vergütet. Incl. mehrmaliges
Umsetzen der Anlage, Vortriebsprotokolle liefern.

Einzugslänge ca. 100 m. Werden aus Technologiegründen
kürzere Einzugslängen und damit mehrere Baugruben
erforderlich, sind diese Mehraufwendungen in den EP mit
einzurechnen. Eine Abrechnung der zusätzlichen
Montagegruben sowie dadurch entstehende
Mehraufwendungen zur GW-Absenkung und ähnlichem erfolgt
nicht.

Anfertigen des Bohrprotokolls sowie zeitnahe Übergabe
an AG.

Anteile der Bodenklassen gemäß Baugrundgutachten.

Friedrich-Wolf-Str. und Richard-Wagner-Str.
Menge: 202,000 m

**5.1.30 Fehlbohrung**
Fehlbohrung infolge natürlicher oder künstlicher
Hindernisse. Diese Position kommt erst dann zur
Abrechnung, wenn bei einer Bohrung vom gleichen
Ansatzpunkt ein Hindernis nach 3-maligem Versuch nicht
umfahren werden konnte und die Bohrung aufzugeben ist.
Die Dimension der Fehlbohrung ist analog dem
gesteuerten Rohrvortrieb zu kalkulieren.
Menge: 1,000 St

**5.1.40 Hinderniss beseitigen**
Beseitigung von Vortriebshindernissen wie Beton,
Stahlbeton, Bauwerksreste, Holzpfähle, Spundwände usw.
bzw. Bergung der Erdrakete oder des Bohrkopfes incl.
Erdarbeiten und Hindernisbeseitigung.

Oberflächenaufbruch und -wiederherstellung einschl.
Wasserhaltung wird separat vergütet.
Evtl. erforderlicher Verbau ist in Bezug auf die
geplante
Bohrtiefe einzukalkulieren.

Alle Maßnahmen sind in Abstimmung mit der Bauleitung
durchzuführen unter Beachtung aller erforderlichen
Sicherheitsmaßnahmen.
Menge: 1,000 St

**5.1.50 Stillstandszeit während der Bergung**
Stillstandszeiten während der Bergung von Hindernissen
im Zuge der grabenlosen Rohrverlegung. Einzurechnen
sind
sämtliche Kosten für Geräte und Lohn der gesamten
Kolonne.
Beginn der Stillstandszeit ist dem AG unverzüglich
anzuzeigen, ansonsten ist keine Abrechnung möglich.
Menge: 1,000 h

### Bereich 6 Stundenlohnarbeiten

*Hinweis: Durchführung von Stundenlohnarbeiten bei Bedarf.*
Durchführung von Stundenlohnarbeiten bei Bedarf.
Vor Beginn der Arbeiten ist die Genehmigung des AG
einzuholen. Stundenlohnarbeiten sind nur auf Anweisung
des AG auszuführen. Stundenaufstellungen sind der AG
wöchentlich zur Unterschrift vorzulegen.
Nicht unterschriebene Stundenlohnaufstellungen werden
bei der
Rechnungsprüfung nicht anerkannt.
Auf allen Aufstellungen ist der Zweck, der Ort und das
Datum
der Ausführung aufzuführen.

#### Abschnitt 6.1 Stundenlohn Personal

*Hinweis: Für angeordnete Stundenlohnarbeiten für Personal werden*
Für angeordnete Stundenlohnarbeiten für Personal werden
folgende Positionen angenommen und wie folgt angeboten:

Die Verrechnungssätze sind unter Beachtung der
preisrechtlichen Vorschriften ermittelt und enthalten
alle Zuschläge für Gemeinkosten, Sozialkassenbeiträge,
vermögenswirksame Leistungen usw. sowie Lohn- und
Gehaltsnebenkosten (Wegegelder, Auslösung, Fahrtkosten
etc.).

Zuschläge für Nacht-, Samstags- und Feiertagsarbeit
sind jedoch nicht eingerechnet und werden gesondert
berechnet.

Pro 15 Arbeitsstunden wird nur 1 Aufsichtsstunde
vergütet.

**6.1.10 Polier**
*** Bedarfsposition ohne GB
Für evtl. erforderliche Arbeiten, die nicht im
Leistungsverzeichnis erfaßt sind und gegen Nachweis zur
Ausführung kommen, werden wie folgt berechnet:
Polier
Menge: 1,000 h

**6.1.20 Vorarbeiter**
*** Bedarfsposition ohne GB
Für evtl. erforderliche Arbeiten, die nicht im
Leistungsverzeichnis erfaßt sind und gegen Nachweis zur
Ausführung kommen, werden wie folgt berechnet:
Vorarbeiter
Menge: 1,000 h

**6.1.30 Facharbeiter**
*** Bedarfsposition ohne GB
Für evtl. erforderliche Arbeiten, die nicht im
Leistungsverzeichnis erfaßt sind und gegen Nachweis zur
Ausführung kommen, werden wie folgt berechnet:
Facharbeiter
Menge: 1,000 h

#### Abschnitt 6.2 Sundenlohn Geräte

*Hinweis: Für angeordnete Stundenlohnarbeiten für Geräte werden*
Für angeordnete Stundenlohnarbeiten für Geräte werden
folgende Positionen angenommen und wie folgt angeboten:

Die Verrechnungssätze sind unter Beachtung der
preisrechtlichen Vorschriften ermittelt und enthalten
alle Zuschläge für Gemeinkosten, Lohnkosten für
notwendiges Fachpersonal, dessen Sozialkassenbeiträge,
vermögenswirksame Leistungen usw. sowie Lohn- und
Gehaltsnebenkosten (Wegegelder, Auslösung, Fahrtkosten
etc.), Transportaufwendungen, Betriebs- und
Schmierstoffe etc.
Zuschläge für Nacht-, Samstags- und Feiertagsarbeit
sind jedoch nicht eingerechnet.

**6.2.10 Bagger Löffelinhalt bis 0,5 m3**
*** Bedarfsposition ohne GB
Für evtl. erforderliche Arbeiten, die nicht im
Leistungsverzeichnis erfaßt sind und gegen Nachweis zur
Ausführung kommen, werden berechnet für:
Bagger, Löffelinhalt bis 0,5 m3
Menge: 1,000 h

**6.2.20 Bagger Löffelinhalt bis 1,0 m3**
*** Bedarfsposition ohne GB
Für evtl. erforderliche Arbeiten, die nicht im
Leistungsverzeichnis erfaßt sind und gegen Nachweis zur
Ausführung kommen, werden berechnet für:
Bagger, Löffelinhalt bis 1,0 m3
Menge: 1,000 h

**6.2.30 Lader bis 90 PS**
*** Bedarfsposition ohne GB
Für evtl. erforderliche Arbeiten, die nicht im
Leistungsverzeichnis erfaßt sind und gegen Nachweis zur
Ausführung kommen, werden berechnet für:
Lader bis 90 PS
Menge: 1,000 h

**6.2.40 Lader über 90 PS**
*** Bedarfsposition ohne GB
Für evtl. erforderliche Arbeiten, die nicht im
Leistungsverzeichnis erfaßt sind und gegen Nachweis zur
Ausführung kommen, werden berechnet für:
Lader über 90 PS
Menge: 1,000 h

**6.2.50 Kompressor mit Hammer**
*** Bedarfsposition ohne GB
Für evtl. erforderliche Arbeiten, die nicht im
Leistungsverzeichnis erfaßt sind und gegen Nachweis zur
Ausführung kommen, werden berechnet für:
Kompressor mit Hammer
Menge: 1,000 h

**6.2.60 Rüttelplatte**
*** Bedarfsposition ohne GB
Für evtl. erforderliche Arbeiten, die nicht im
Leistungsverzeichnis erfaßt sind und gegen Nachweis zur
Ausführung kommen, werden berechnet für:
Rüttelplatte z.B. AT 5000, AT 2000
Menge: 1,000 h

**6.2.70 Wackelstampfer**
*** Bedarfsposition ohne GB
Für evtl. erforderliche Arbeiten, die nicht im
Leistungsverzeichnis erfaßt sind und gegen Nachweis zur
Ausführung kommen, werden berechnet für:
Wackelstampfer
Menge: 1,000 h

**6.2.80 LKW Kipper, Allrad, 5t Nutzlast**
*** Bedarfsposition ohne GB
Für evtl. erforderliche Arbeiten, die nicht im
Leistungsverzeichnis erfaßt sind und gegen Nachweis zur
Ausführung kommen, werden berechnet für:
LKW Allrad-Kipper, 5t Nutzlast
Menge: 1,000 h

**6.2.90 LKW Kipper, Allrad, 8t Nutzlast**
*** Bedarfsposition ohne GB
Für evtl. erforderliche Arbeiten, die nicht im
Leistungsverzeichnis erfaßt sind und gegen Nachweis zur
Ausführung kommen, werden berechnet für:
LKW Allrad-Kipper, 8t Nutzlast
Menge: 1,000 h

**6.2.100 LKW Kipper, Allrad, 16t Nutzlast**
*** Bedarfsposition ohne GB
Für evtl. erforderliche Arbeiten, die nicht im
Leistungsverzeichnis erfaßt sind und gegen Nachweis zur
Ausführung kommen, werden berechnet für:
LKW Allrad-Kipper, 16t Nutzlast
Menge: 1,000 h

**6.2.110 Notstromaggregat**
*** Bedarfsposition ohne GB
Für evtl. erforderliche Arbeiten, die nicht im
Leistungsverzeichnis erfaßt sind und gegen Nachweis zur
Ausführung kommen, werden berechnet für:
Notstromaggregat
Menge: 1,000 h

**6.2.120 Motorsäge, Boschhammer**
*** Bedarfsposition ohne GB
Für evtl. erforderliche Arbeiten, die nicht im
Leistungsverzeichnis erfaßt sind und gegen Nachweis zur
Ausführung kommen, werden berechnet für:
Motorsäge oder Boschhammer
Menge: 1,000 h

**6.2.130 Schneid- und Schweißgeräte**
*** Bedarfsposition ohne GB
Für evtl. erforderliche Arbeiten, die nicht im
Leistungsverzeichnis erfaßt sind und gegen Nachweis zur
Ausführung kommen, werden berechnet für:
Schneid- und Schweißgeräte
Menge: 1,000 h
